# RPK_C25_714 SZ Maxdorf
Angebotsaufforderung (GAEB DA XML 3.1, DA83)
Währung: EUR
Erstellt mit: CaliforniaX by G&W Software AG, CaliforniaX V25.2.05, 15.05.2026

## Deckblatt
Bauherr:
Kreisverwaltung Rhein-Pfalz-Kreis
Europaplatz 5
67063 Ludwigshafen

Leistungsbeschreibung

Neue Wärmeversorgung des Schuzentrum Maxdorf
Schulstraße 1
67133 Maxdorf

 Gewerke

480
Gebäudeautomation

Pirmasens, den 15.05.2026

## ZTV - Technische Vorbedingungen Elektro
ZTV-  Technische Vorbedingungen Elektro
Die ZTV gelten zusätzlich zu den Bestimmungen der VOB I C:
DIN 18382 für "Elektro-, Sicherheits- und Informationstechnische
Anlagen" und der DIN 62305 "Blitzschutzanlagen"

Auf folgende Vorschriften, Normen, Richtlinien, und Auflagen wird ergänzend zur ZTV-Allgemein besonders hingewiesen:

-  Brandschutztechnische Anforderungen (LBO Rheinland-Pfalz)
-  Festlegung mit der Feuerwehr
-  Brandschutzgutachten

1.  Stoffe, Bauteile
Für die zum Einsatz kommenden Geräte, Bauteile und Komponenten ist die Einhaltung von Arbeitsschutz- und Unfallverhütungsvorschriften, VDE-Bestimmungen, Gerätesicherheitsgesetz, Energiewirtschaftsgesetz, usw. durch Konformitätserklärungen in Verbindung mit Prüfzeichen, Prüfzeugnissen und Typenschildern nachzuweisen. Dazu gehört auch der Nachweis des Funk-/EMV-Schutzes.

2.  Ausführung

2.1  Vom Auftragnehmer zu erstellende Montage- und
  Werkstattplanung
Der Auftragnehmer hat im Zuge seiner Montageplanung nach den Planungsvorgaben des Auftraggebers bzw. dessen Beauftragten die für die Ausführung erforderlichen Planunterlagen, Berechnungen und sonstigen Unterlagen vollständig zu erbringen und soweit erforderlich mit dem Auftraggeber bzw. dessen Beauftragten abzustimmen.

Ergänzend zur VOB I C und den ZTV-Allgemein gehören dazu:

-  Montagepläne auf Grundlage der Ausführungszeichnungen
-  Werkstatt-, Konstruktions- und Detailzeichnungen,
  entsprechend den projektspezifischen Anforderungen.
-  Angaben über Lage, Abmessung und Ausschnittsgröße
  der sichtbaren Bauteile, Geräte, Einrichtungen, usw. und
  Eintragung in den Plänen des Auftraggebers. (z.B. in.
  Decken- und Wandansichten).
-  3-polige Stromlaufpläne, elektrische Übersichtsschaltpläne
  und Anschlusspläne für die Bauteile bzw. Leistungen des
  Auftragnehmers. Die Entwürfe sind mit der Bauleitung
  3 Wochen vor der Ausführung abzustimmen. Es muß eine
  Freigabe durch die Bauleitung erfolgen.
  Die Stromlaufpläne sind in Eplan zu erstellen.
-  Angaben über Nennstromaufnahme, Anlaufstrom,
  Anschlussleistung, Absicherung, Kabelart und
  Kabelquerschnitt der elektrischen Bauteile sind vom
  Auftragnehmer anzufordern.
-  Zusammenstellung der technischen Daten für alle
  Anlagen, Systeme, Geräte, Bauteile und Komponenten.
  (Dazu gehören alle Auslegungswerte, Leistungsdaten,
  Abmessungen, Dimensionen, Gewichte etc.
  Anlagen-Funktionsbeschreibungen, Stil und Aufbau
  analog zur Leistungsbeschreibung).
-  Erstellen einer Brandmeldematrix.
-  Sonstige Erfordernisse und Voraussetzungen für den
  Einbau, Informationen zu den Schnittstellen bzw. den
  abhängigen Leistungen anderer Auftragnehmer oder
  Nachunternehmer.

2.2  Abstimmung mit anderen Gewerken
Für Leistungen, die der Auftragnehmer an der Schnittstelle zu anderen Gewerken ausführt, hat er sich bei diesen die notwendigen Informationen und Unterlagen zu beschaffen. Für Leistungen anderer Gewerke, die zur Erfüllung der vom Auftragnehmer vertraglich zugesicherten Funktion und Eigenschaft notwendig sind, hat der AN die dafür erforderlichen Unterlagen und Angaben rechtzeitig beizustellen und die Ausführung mit den betreffenden Gewerken abzustimmen.
Die Abstimmungsergebnisse und die gegenseitigen Festlegungen sind zu dokumentieren und dem Auftraggeber bzw. dessen Beauftragten vorzulegen.

Dazu gehören:

Generelle Abstimmungen und Festlegungen
-  Maßliche Angaben in Planunterlagen und vor Ort
-  Angaben über Anschluss- und Leitungsdimensionen
-  Angaben über Material- und Ausführungsart
-  Anschluss- bzw. Verbindungsart an der Schnittstelle
- Dämmung der Durchführungen

Sonstige Anforderungen, z.B.:
-  zeitliche Abhängigkeit
  Abstimmung Bauwerksdurchführungen:
-  Art und Ausführung in Abhängigkeit von den technischen
  Anforderungen.
-  Erforderliche Maßnahmen an den Bauteilen des
  Auftragnehmers, z.B. notwendige Dichtflanschen,
  Anschlussprofile, Klemmprofile für die Eindichtung und
  Verwahrung durch die damit beauftragte Fachfirma,
  abzustimmen mit dem Fachplanern.

2.3  Einholung der technischen Unterlagen
Vom Auftragnehmer sind die erforderlichen Unterlagen und Angaben für das Gewerk Elektrotechnik (Verkabelung) rechtzeitig beizustellen.

Dazu gehören im Rahmen der Montageplanung:
-  Anlagenschemata und Funktionsbeschreibungen
-  Planunterlagen mit Standortangabe und Kennzeichnung
  der Anlagen elektrischen Bauteile und Geräte,
  Regelorgane, Mess-, Regel-, Schalt-, Überwachungs- und
  Schutzeinrichtungen aus dem Leistungsumfang des
  Auftragnehmers
-  Technische Angaben für alle elektrischen Anlagenteile wie
  unter ZTV Allgemein Pkt. 3.1
-  Angaben über Kabeleinführung und Klemmenausführung
-  Angaben über Geräte des AN, die zum Einbau in
  Schaltschränke vorgesehen sind.

## Bau und Anlagenbeschreibung
Bau- und Anlagenbeschreibung Elektrotechnik

Beschreibung des Bauvorhabens

Das Objekt befindet sich unter folgender Adresse:

Schulstraße 1
67133 Maxdorf

Beschreibung der Maßnahme und Umfang

Heizzentrale
In der Heizzentrale wird ein neuer MSR-Schrank errichtet, welcher die Wärmepumpen ansteuert und die Pumpen der einzelnen Fernleitungen ein und ausschaltet. Dieser Schrank wird mit allen anderen MSR-Schränken vernetzt, so dass er die Maximale Vorlauftemperatur über eine Schlechtpunkt Regelung erhalten kann. Diese Temperatur gibt der Schrank an die Wärmepumpe weiter. Zur Überwachung des Pufferspeichers werden in diesen je 6 Stück Temperaturfühler installiert, um die Schichtung im Pufferspeicher kontrollieren zu können.
Des Weiteren werden noch die Störmeldungen von der Druckhaltung aufgeschaltet.

Realschule:
Im vorhandenen MSR-Schrank ist eine Veraltet Regelung noch verbaut, welche schon lange nicht mehr produziert wird. Hier soll der Schran durch Austausch der DDC modernisiert werden. In diesem Zuge wird dann die Ansteuerung der jetzt noch vorhandenen Gasheizung entfernt und durch die Regelung der Nahwärmeübergabestation ersetzt.

Realschule Anbau:
Hier ist lediglich ein Heizkreis vorhanden, welcher über einen einfachen Regler gesteuert wird. Hier wird ein neuer Schrank installiert der einen kleinen Regler aufnimmt, der die Nahwärme und Heizgruppe regeln kann. Dieser Regler ist dann auch mit der Gesamtanlage vernetzbar.

## 480 MSR
Datum: 15.05.2026

*Hinweis: Begründung der produktbezogenen Ausschreibung*
Begründung der produktbezogenen Ausschreibung (Fabrikatsvorgabe)

Die Festlegung auf das Fabrikat Siemens erfolgt zur Sicherstellung der technischen Homogenität sowie zur Gewährleistung einer wirtschaftlichen Bewirtschaftung der Liegenschaft Schulzentrum Maxdorf.

1. Technische Notwendigkeit und Kompatibilität
Da das genannte System bereits flächendeckend in der Liegenschaft im Einsatz ist und als technisch geschlossene Einheit agiert, ist eine Erweiterung durch systemgleiche Komponenten zwingend erforderlich. Nur so kann die volle Funktionalität – insbesondere im Hinblick auf die zentrale Steuerung, die fehlerfreie Kommunikation der Komponenten (Interoperabilität) sowie einheitliche Garantieansprüche – dauerhaft garantiert werden. Der Einsatz herstellerfremder Produkte würde zu erheblichen Schnittstellenrisiken führen und den Wirkungsgrad des Gesamtsystems durch Inkompatibilitäten senken.

2. Wirtschaftlichkeit und Effizienz
Die Beibehaltung des Fabrikats vermeidet einen unverhältnismäßigen Mehraufwand bei Betrieb und Instandhaltung. Eine Durchmischung der Fabrikate würde die Vorhaltung zusätzlicher Ersatzteile sowie gesonderte Schulungen des Wartungspersonals für unterschiedliche Systeme erfordern. Zur Vermeidung dieser Mehrkosten und zur Sicherung einer hohen Betriebseffizienz ist die Fortführung der einheitlichen Systemlandschaft sachlich gerechtfertigt.

Die produktbezogene Ausschreibung ist somit gemäß [zutreffende Vergabeordnung, z.B. § 31 Abs. 6 VgV oder § 7 Abs. 2 VOB/A] durch den Auftragsgegenstand gerechtfertigt, da eine produktneutrale Ausschreibung die Funktionsfähigkeit gefährden oder mit unverhältnismäßigen Kosten verbunden wäre.

### 01 Neue Heizzentrale

#### 01.01 Feldgeräte

*Hinweis: Alle Feldgeräte sind inkl. Montage und notwendigem Zubehör anzubieten.*

*Hinweis: Temperaturfühler*

**01.01.0001 Kabeltemperaturfühler Verwendbereich -30...+130 GradC**
Kabeltemperaturfühler Verwendbereich -30...+130 GradC

Technische Daten:
Kabellänge  : 1,5 m
Messelement  : Ni 1000 Ohm
Anschluss  : 2-adrig

Fabrikat  : Siemens
Type  : QAP21.3

Komplett liefern und betriebsbereit montieren.
Menge: 6,000 ST
Kostengruppe DIN 276 2018-12: 481

**01.01.0002 Abzweigdose 80*80**
Abzweigdose 80*80 mit Montage und beidseitigem Anschluss.
Menge: 6,000 ST
Kostengruppe DIN 276 2018-12: 481

**01.01.0003 Tauchtemperaturfühler mit Schutzrohr Ni1000, Eintauchtiefe 150 mm**
Tauchtemperaturfühler mit Schutzrohr Ni1000, Eintauchtiefe 150 mm

Gewindenippel  : G1/2A, PN10
Schutzart  : IP 42
  IP 54 mit
  Kabelverschraubung
Messelement  : Ni 1000 Ohm
Verwendbereich  : -30...+130 GradC
Anschluss  : 2-adrig
Fabrikat  : Siemens
Type  : QAE2120.015

Komplett liefern und betriebsbereit montieren.
Menge: 6,000 ST
Kostengruppe DIN 276 2018-12: 481

*Hinweis: Zähler M-Bus*

**01.01.0004 Ultraschall-Wärmezähler 25,0 m3/h, 300mm, PN25, DN 65**
Ultraschall-Wärmezähler 25,0 m3/h, 300mm, PN25, DN 65

Vollständige Typen-/
Bestellbezeichnung  : UH50-A70D-XX06-E 0N-0000-M2B
für Einbau im Rücklauf,
Fühleranschlss  : 2 Leiter,
Nenndurchfluss  : 25,0 m3/h,
Baulänge  : 300mm,
Nenndruck  : PN25,
Anschluss  : DN 65,
Splitausführung mit 3,0m Kabel,
Steuerleitung fest,
Zifferblatt  : für Deutschland,
Fühler für den externen Einbau,
Fühler  : Pt500,
austauschbar,
Fühlerdurchmesser  : LW6,0,
Eintauchlänge  : 100mm,
Kabellänge  : 5m,
Maximaltemperatur Fühler  : 180 Grad C,
Maximaldruck Fühler  : 25bar,
ohne Spannungsversorgung,
2 Kommunikationsmodule nachrüstbar,
konform gemäß MID Klasse 2,
Anzeige MWh - statisch

Fabrikat  : Siemens
Type  : UH50-A70-00

Komplett liefern und betriebsbereit montieren.

Netzmodul AC 230 V

Fabrikat  : Siemens
Type  : WZU-AC110/230-15

Komplett liefern und betriebsbereit montieren.

M-Bus Modul nach EN 13757 und DIN 1434-3
(G4 - Generation 4 - ab FW 5.15)

Fabrikat  : Siemens
Type  : WZU-MB-G4

Komplett liefern und betriebsbereit montieren.
Menge: 1,000 ST
Kostengruppe DIN 276 2018-12: 481

**01.01.0005 Elektrozähler**
Elektrozähler

SENTRON, Messgerät, 7KM PAC2200, LCD, L- L: 400 V, L-N: 230 V, 5 A, Hutschienengerät, 3-phasig, M-Bus + MID, Schein- / Wirk- / Blindenergie, eigenversorgt, Schraubanschluss

Fabrikat  : Siemens
Type  : 7KM2200-2EA30-1GA1

Komplett liefern und betriebsbereit montieren.

Aufsteckwandler, Klasse 1 bis 400 A / 5 A, 5 VA

Komplett liefern und betriebsbereit montieren.
Menge: 1,000 ST
Kostengruppe DIN 276 2018-12: 481

#### 01.02 Automationsstation

**01.02.0001 Modulare, frei programmierbare Automationsstation mit BACnet/SC bzw. BACnet/IP für bis zu 100 physikalische bzw. kommunikative DP**
Modulare, frei programmierbare Automationsstation mit BACnet/SC bzw. BACnet/IP für bis zu 100 physikalische bzw. kommunikative DP
zum energieeffizienten, wirtschaftlichen und sicheren Betrieb gebäudetechnischer Systeme mit Gebäudeautomationsfunktionen bis Automatisierungsgrad A gemäss DIN V 18599-11 und ISO 52120, konform zu GEG mit TÜV-Zertifikat. Cybersicherheits-Funktionen gemäss IEC 62443-4-2 SL2, mit TÜV Zertifikat.

    -  BACnet Building Controller V1.20, B-BC (BTL-Label)
    -  AMEV BACnet 2017, Profile AS-B
    -  Kommunikation konfigurierbar BACnet/IP oder BACnet/SC  (Secure Connect).

BACnet/SC-Kommunikation:
    -  unter Verwendung des Verschlüsselungsstandards TLS1.3
    -  Teilnehmer Authentifizierung mit X.509 Zertifikate
    -  BACnet/SC Router und /SC-Hub aktivierbar

Integrierte Schnittstellen:
    -  integrierter 2-Port Ethernet Switch für kostengünstige Verkabe  lung
    -  3. Ethernet Port für getrennte Netzwerke zur flexiblen Verwen  dung
    -  Web-Interface zum Beobachten, systemweiten Bedienen (bis  zu 50 zugewiesene Geräte) und zur Inbetriebnahme
    -  WLAN IEEE 802.11b/g/n 2,4GHz aktivierbar für Service und  Inbetriebnahme
    -  selbstaufbauender E/A Modulbus für Messen, Melden, Schal  ten, Stellen, Zählen.
    -  1x konfigurierbare Schnittstellen für Modbus RTU,  BACnet/MSTP Geräte oder M-Bus
    -  1x Schnittstelle M-Bus mit interner Stromversorgung für max.
  4 M-Bus Lasten
    -  1x Schnittstelle für  KNX/PL-Link
    -  Max. Anzahl Hardwaredatenpunkte Onboard 1
    -  Max. Anzahl Hardwaredatenpunkte 100
    -  Max. Anzahl Datenpunkte Modbus TCP, Modbus RTU oder  M-Bus 100
    -  Max. Anzahl Gesamtdatenpunkte 100
    -  Max. Anzahl KNX/PL-Link Geräte 64

Integrierte Sicherheitsfunktionen:
    -  verschlüsselte Kommunikation BACnet/SC
    -  verschlüsselte Kommunikation zum Web Server (https)
    -  signierte Gerätefirmware
    -  Penetration Test und Bereitstellung von Sicherheitsupdates.
    -  IEEE 802.1X Unterstützung

Leistungsmerkmale:
    -  Frei programmierbar (in Anlehnung an den CEN-Standard  11312).
    -  Systemfunktionen gemäss B-BC (Alarmierung, Zeitplanung,
  Trendfunktionen, Zugriffsschutz)
    -  Echtzeituhr und Datensicherung bei Spannungsausfall mit Su  percap und opt. Batteriepufferung
    -  farbige LEDs für Systemdiagnose
    -  BACnet Geräteüberwachung (Supervisor)
    -  Automatische Netzwiederkehr
    -  Laden von Programmänderungen ohne Anlagenbetriebsunter  brechung
    -  Historischer Datenspeicher
    -  Ereignisorientierte Datenübertragung
    -  Hocheffizienter und flexibler Zugriffsschutz über vordefinierte,
  änderbare und erweiterbare Benutzerprofile und Benutzerrol  len
    -  BACnet Geräteüberwachung (Supervisor)
    -  Timemaster RTC, NTP
Gerätedaten:
    -  Flash-ROM-Speicher zur Firmware-Aktualisierung
    -  Speisung AC/DC 24V
    -  EU-Konformität (CE)
    -  Schutzart EN60529: Front IP 30, Terminal IP20
    -  Abmessungen (HxBxT) 124x198x75 mm
    -  inkl. Modbus RTU Schnittstelle, Modbus TCP Schnittstelle und  M-Bus (hierfür alle notwendigen Komponenten sind mit einzu  kalkulieren inkl. Lizenzen).

Fabrikat  :  Siemens
Type  :  PXC7.E400S

Komplett liefern und betriebsbereit montieren.
Menge: 1,000 ST
Kostengruppe DIN 276 2018-12: 482

**01.02.0002 Pro Kanal konfigurierbar für Melden, Zählen:**
Pro Kanal konfigurierbar für Melden, Zählen:

    -  potentialfreier Dauer- oder Impulskontakt als Öffner oder
  Schliesser, Speicherfunktion
    -  Impulskontakt bis 25 Hz
    -  Leitungslänge bis zu 300 m

Modul-LED für Status und Diagnose, Kanal-LEDs für Status und
Diagnose, Klemmen kurzschlussfest bis 24 V mit Prüfabgriffen, 4 Speisungsklemmen für Feldgeräte, Direktanschluss ohne Reihenklemmen, Trennklemmenfunktion, Trennung von Elektronik und Sockel, freie Kanalbeschriftung möglich

Fabrikat  :  Siemens
Type  :  TXM1.16D

Komplett liefern und betriebsbereit montieren.
Menge: 2,000 ST
Kostengruppe DIN 276 2018-12: 482

**01.02.0003 Lokale Vorrangbedienung nach ISO 16484-2 mit Handtasten pro Kanal, Pro Kanal konfigurierbar für Schalten:**
Lokale Vorrangbedienung nach ISO 16484-2 mit Handtasten pro Kanal, Pro Kanal konfigurierbar für Schalten:

    -  Dauerkontakt 1-stufig, Umschalter
    -  Impulskontakt Schliesser, Öffner
    -  Impulskontakt Ein-Aus
    -  Dauerkontakt 3-stufig
    -  Impulskontakt 3-stufig
    -  Dreipunkt
    -  Strom AC max. 4 A ohm. 3 A induktiv
    -  Strom DC max. 4 A bei DC 24 V ohm.
    -  gemischter Betrieb 250V / 24V möglich
    -  Leitungslänge bis zu 1000 m

Modul-LED für Status und Diagnose, Kanal-LEDs 3-farbig für Status und Diagnose mit Wirksinn entsprechend E/A-Funktion, Klemmen kurzschlussfest bis 24 V mit Prüfabgriffen, 4 Speisungsklemmen für Feldgeräte,Trennklemmenfunktion mit Direktanschluss ohne Reihenklemmen, Trennung von Elektronik und Sockel, freie Kanalbeschriftung möglich

Fabrikat  :  Siemens
Type  :  TXM1.6R-M

Komplett liefern und betriebsbereit montieren.
Menge: 2,000 ST
Kostengruppe DIN 276 2018-12: 482

**01.02.0004 Universalmodul 8-Kanal DE, ZE, AE, AA, LED-Anzeige**
Universalmodul 8-KanalDE, ZE, AE, AA, LED-Anzeige

Pro Kanal konfigurierbar für Melden, Zählen:
    -  potentialfreier Dauer- oder Impulskontakt als Öffner oder
  Schliesser, Speicherfunktion
    -  Impulskontakt bis 25 Hz
    -  Leitungslänge bis zu 300 m

Messen:
    -  hochauflösendender Messeingang 15 Bit
    -  LG-Ni 1000 Ohm, Pt1000 Ohm
    -  PTC T1
    -  aktiver Messwert 0...10 VDC

Stellen:
    -  0...10 VDC, stetig

Modul-LED für Status und Diagnose, Kanal-LEDs für Status und Diagnose mit Wirksinn und Helligkeit entsprechend der E/A-Funktion, Klemmen kurzschlussfest bis 24 V mit Prüfabgriffen, 4 Speisungsklemmen für Feldgeräte, Direktanschluss ohne Reihenklemmen, Trennklemmenfunktion, Trennung von Elektronik und Sockel, freie Kanalbeschriftung möglich

Fabrikat  :  Siemens
Type  :  TXM1.8U

Komplett liefern und betriebsbereit montieren.
Menge: 2,000 ST
Kostengruppe DIN 276 2018-12: 482

**01.02.0005 Universalmodul 8-Kanal, Hand und LCD DE, ZE, AE, AA, LED-Anzeige**
Universalmodul 8-Kanal, Hand und LCD DE, ZE, AE, AA, LED-Anzeige

LCD-Display für Betriebstatus und Diagnose sowie lokale Vorrangbedienung nach ISO 16484-2 mit Handtasten pro Kanal,pro Kanal konfigurierbar für Melden, Zählen:

    -  potentialfreier Dauer- oder Impulskontakt als Öffner oder
  Schliesser, Speicherfunktion
    -  Impulskontakt bis 25 Hz
    -  Leitungslänge bis zu 300 m

Messen:
    -  hochauflösender Messeingang 15 Bit
    -  LG-Ni 1000 Ohm, Pt1000 Ohm
    -  PTC T1
    -  aktiver Messwert 0...10 VDC

Stellen:
    -  0...10 VDC, stetig

Modul-LED für Status und Diagnose, Kanal-LEDs für Status und Diagnose mit Wirksinn und Helligkeit entsprechend der E/A-Funktion, LCD-Anzeige von Signaltyp, Prozesswert und Diagnoseinformation, Klemmen kurzschlussfest bis 24 V mit Prüfabgriffen, 4 Speisungsklemmen für Feldgeräte, Trennklemmenfunktion mit Direktanschluss ohne Reihenklemmen, Trennung von Elektronik und Sockel, freie Kanalbeschriftung möglich

Fabrikat  :  Siemens
Type  :  TXM1.8U-ML

Komplett liefern und betriebsbereit montieren.
Menge: 1,000 ST
Kostengruppe DIN 276 2018-12: 482

**01.02.0006 Zusatz-Speisungsmodul der E/A-Module und Feldgeräte**
Zusatz-Speisungsmodul der E/A-Module und Feldgeräte

    -  Modulspeisung DC 24 V, 1,2 A
    -  Feldspeisung AC 24 V, 6A
    -  LED-Anzeigen zur Diagnose von E/A-Bus, Modul- und Feld  speisung
    -  Durchleitung des Bussignals

Fabrikat  :  Siemens
Type  :  TXS1.12F10

Komplett liefern und betriebsbereit montieren.
Menge: 2,000 ST
Kostengruppe DIN 276 2018-12: 482

**01.02.0007 Anschlussmodul E/A-Bus Durchleitung von Speisung und E/A-Bus**
Anschlussmodul E/A-Bus Durchleitung von Speisung und E/A-Bus

Fabrikat  :  Siemens
Type  :  TXS1.EF10

Komplett liefern und betriebsbereit montieren.
Menge: 1,000 ST
Kostengruppe DIN 276 2018-12: 482

**01.02.0008 Adress-Stecker, 1-12 + Reset**
Adress-Stecker, 1-12 + Reset

Fabrikat  :  Siemens
Type  :  TXA1.K12

Komplett liefern und betriebsbereit montieren.
Menge: 1,000 ST
Kostengruppe DIN 276 2018-12: 482

*Hinweis: Touch-Panel*

**01.02.0009 Lüfterloser 15,6" Panel-PC Touch Panel für Desigo CC Flex Client**
Lüfterloser 15,6" Panel-PC Touch Panel für Desigo CC Flex Client

Kompakter, lüfterloser 15,6" Panel-PC im Aluminiumgehäuse für den Einsatz als Desigo CC Schaltschrankbedienung mit folgenden Leistungsdaten:
    -  15,6" FHD (1920 x 1080)
    -  flächenbündigen PCT Touchscreen
    -  Intel Celeron J6412 4C (lüfterlos)
    -  16GB DDR4 RAM,
    -  interne 256Gb M.2 SATA SSD
    -  Windows 11 IoT Enterprise LTSC 2024
    -  1 x COM (RS232/422/485
    -  2 x 2.5GB-LAN
    -  2 x USB 3.2 Gen2
    -  2 x USB 2.0,
    -  1 x DP, support DP++
    -  1 x Audio
    -  1 x Power-IN (9~36 VD
    -  Erweiterungsslots: 1 x Mini-PCIe (full size) 1 x M.2 E-key
    -  Front IP65,
    -  Gehäuse IP20
    -  Inkl. Einbauset für Schaltschrank
    -  VESA-Montage (VESA 100)
    -  Abmessungen: (BxHxT) 412mm x 278mm x 59mm

Spannungsversorgung:
    -  9~36 VDC 3A oder mit
    -  optionalem Tischnetzteil 110-220 VAC

Bronze-Supportvertrag:
2 Jahren Gewährleistung mit Bring-In-Reparatur und versandkostenfreie Anlieferung innerhalb Deutschlands.

Fabrikat  :  Siemens
Type  :  IT-HMI-15-001

Komplett liefern und betriebsbereit montieren.
Menge: 1,000 ST
Kostengruppe DIN 276 2018-12: 482

*Hinweis: Pegelwandler*

**01.02.0010 M-Bus Pegelwandler 60 M-Bus Lasten, max 6 P. pro Netzwerk**
M-Bus Pegelwandler 60 M-Bus Lasten, max 6 P. pro Netzwerk

    -  Anschluss von bis zu 60 M-Bus Lasten pro Pegelwandler
    -  Verwendung von bis zu 6 Pegelwandlern in einem M-Bus  Netzwerk mit max. 360 einfachen M-Bus Lasten
    -  Lokale Datenauslesung mit PC-Software ACT531 via USB
    -  Auslesung von max. 1.000 logischen Zählern im Pegelwand  ler-Netzwerk
    -  Fernauslesung via M-Bus Web-Server (optional)
    -  Spannungsversorgung 24 V AC/DC

Fabrikat  :  Siemens
Type  :  WTV531-GA5060

Komplett liefern und betriebsbereit montieren.
Menge: 1,000 ST
Kostengruppe DIN 276 2018-12: 482

*Hinweis: Switch*

**01.02.0011 SCALANCE XB004-1G unmanaged Switch 4 x 10/100/1000 Mbit/s + 1 GBit/s MM LWL**
SCALANCE XB004-1G  unmanaged Switch 4 x 10/100/1000 Mbit/s + 1 GBit/s MM LWL
Ethernet Switch für 10/100/1000 Mbit/s; zum Aufbau von kleinen Stern- und Linienstrukturen; LED-Diagnose, IP20, DC 24V Spannungsversorgung, mit 4x 10/100/1000 Mbit/s RJ45 Ports elektrisch
und 1 x 1000 Mbit/s SC-Port optisch (Multimode, Glas), bis max. 750 m. Handbuch als Download verfügbar.
inkl. Montage im Schaltschrank

Fabrikat  :  Siemens
Type  :  6GK5004-1GL10-1AB2

Komplett liefern und betriebsbereit montieren.
Menge: 3,000 ST
Kostengruppe DIN 276 2018-12: 482

**01.02.0012 LOGO!POWER 24 V / 1,3 A Geregelte Stromversorgung Eingang: AC 100-240 V**
LOGO!POWER 24 V / 1,3 A Geregelte

Stromversorgung Eingang  :  AC 100-240 V
Ausgang  :  DC 24 V / 1,3 A
inkl. Montage im Schaltschrank

Fabrikat  :  Siemens
Type  :  6EP3331-6SB00-0AY0

Komplett liefern und betriebsbereit montieren.
Menge: 3,000 ST
Kostengruppe DIN 276 2018-12: 482

**01.02.0013 Patchkabel Cat. 8.2, bis 3m Länge RJ45 Stecker**
Patchkabel Cat. 8.2, bis 3m Länge RJ45 Stecker

Komplett liefern und betriebsbereit montieren.
Menge: 3,000 ST
Kostengruppe DIN 276 2018-12: 482

**01.02.0014 LWL Patchkabel OM4 oder OS2 bis 3m Länge Stecker passend zu den Aktiven Komponent**
LWL Patchkabel OM4 oder OS2 bis 3m Länge Stecker passend zu den Aktiven Komponent

Komplett liefern und betriebsbereit montieren.
Menge: 3,000 ST
Kostengruppe DIN 276 2018-12: 482

#### 01.03 Schaltschrank

*Hinweis: Vorbemerkung Schaltschrank*
Vorbemerkung Schaltschrank
Schaltschrank als Standschaltschrank,
Schutzart  :  IP55 mit Türeinbau.
Gehäuse in Stahlblechkonstruktion bestehend aus:
Korpus  :  1,5mm Stahlblech, Gehäuseboden  mit abgedichteter Kabelflanschplatte,  Tür 2,0mm Stahlblech, aufliegend  mit Dichtungsprofilgummi, senkrech  ten Montagelochleisten, verdeckten  Scharnieren, Vorreiberverschluss mit  Doppel- barteinsatz nach DIN 43668. Oberflächenausführung  :  Decklack RAL 7035 Lichtgrau
  Struktur.
Montageplatte  :  3,0mm Stahlblech, allseits gekantet,  tiefenverstellbar,
  Kabelabfangschienen mit Befesti  gungswinkeln und Rangierkanal  gem. VDE0660-5/11.67, Gummi-  Klemmprofile für Bodenbleche,  Schaltplantasche DIN A4.

Die Schaltschränke sind in transportfähigen Einheiten anzuliefern und an dem vorgesehenen Platz betriebsfertig zu montieren.

Kabeleinführung  :  nach Absprache AG über Kabelver  schraubungen.

Die Schaltschränke sind als freistehende stahlblechgekapselte Schrankreihe mit verschließbaren Fronttüren (Öffnungswinkel 120°) zu liefern. Die Türeinbauten für die Hand-Not-Bedienebene sind durch verschließbare Sichtfenster gegen unbefugte Bedienung zu schützen. Als Platzreserve ist 20% sowie nach Klimatafel VDE0660-b/11.67 entsprechende Reserve in den Verdrahtungskanälen vorzuhalten.

Vorgeschriebene Schutzart der Schaltschränke ist IP55. Die Vorschriften der Unfallverhütungsvorschrift (BGV A3) sind einzuhalten.

Die Klemmleisten sind je nach Spannung räumlich zu trennen und mit der jeweiligen Spannung zu kennzeichnen.Als Schaltschrankinnenbeleuchtung sind Beleuchtungen mit Türkontakt vorzusehen (für DDC-Felder Linestra-Leuchten).

Jedes Schaltschrankfeld wird mit einer Servicesteckdose ausgerüstet. Für erforderliche Wärmeabfuhr (max. 40 Grad C) sind Filterlüfter mit Thermostat auszuführen. Die notwendige Wärmeabfuhr ist durch den Errichter zu ermitteln und sicherzustellen. Bauteilbeschriftungen sind generell doppelt auf der Montageplatte und dem Bauteil vorzusehen. Sicherheits- relevante Steuerungen sind grundsätzlich in Schütztechnik zu realisieren.

Alle Baugruppen sind komplett funktionsfähig, eingebaut und verdrahtet, einschließlich allem erforderlichen Zubehör.

Die Hand-Notbedienebene ist von der DDC-Unterstation unabhängig mit Spannung zu versorgen. Steuertrafos für 230 V~ und 24 V~ müssen der VDE 0551 entsprechen. Je Schaltschrankeinheit ist eine Sammelstörmeldeleuchte in die Front einzubauen.

Steuerspannungen sind auf Fallmeldungen zu überwachen und auf die GLT aufzuschalten.

Betriebs- und Störmeldungen müssen im Notbetrieb auch bei Ausfall der DDC-UST angezeigt werden. Die Vorgaben nach dem Blitzschutzzonenkonzept der VDE sind einzuhalten.

Schaltfelder sind als Einzelfelder zuliefern. Reihenklemmen sind nach DIN 53480 auszuführen, Nullleitertrennklemmen für Abgänge bis 16mm²,Schutzleiterklemme für Abgänge bis 35mm², gem. VDE0100. Kabelverschraubungen gem. Schaltplan/ Kabelliste mit 10% Reserve- verschraubungen. Verdrahtungsfarben und Aufbauvorgaben nach DIN und VDE, VDE- und EVU-Vorschriften in aktueller Version sowie VBG4 entsprechend ausgeführt, eine entsprechende Bescheinigung ist bei Abnahme vorzulegen. Türbeschriftung unverlierbar mit Resopalschildern.

Dokumentation mit CAD-Programm erstellt, bestehend aus:
Schaltpläne, Kabellisten, Aufbauzeichnung, Ansichtszeichnung, Klemmenpläne mit Kabeleintragung, Klemmenübersichtsplan, Stück-/ Fabrikatsliste, Schildertextliste. Die Fabrikatsliste und Schaltpläne sind vor Ausführung zur Genehmigung vorzulegen.
Komplett verdrahtet funktionsfähig mit nachfolgend beschriebenen Schaltfunktionsgruppen und Einbaugruppen auf Klemmleiste verdrahtet und transportverpackt.

Die Dokumentation ist in 4-facher Ausführung zu liefern.

**01.03.0001 Standschrank**
Standschrank
Standschrank Anreihschrank
inklusive Sockel (Höhe 200mm)
    -  Höhe  :  2000 mm
    -  Breite  :  800 mm
    -  Tiefe  :  400 mm
    -  Anzahl Felder  :  2 (Gesmatbreite 1600mm)

Gehäuse in stabiler Rahmenkonstruktion, bestehend aus:
Winkelrahmen, 1,5 mm Stahlblech, verschweißt und verschraubt,
mit seitlich umlaufender Systemlochung, 4 Transportösen,
Bodenblech geteilt.

    -  Schutzart  :  IP 55.

Türen 2 mm Stahlblech, aufliegend, mit Dichtungsprofilgummi,
beidseitigen, senkrechten Montagelochleisten, leichtgängiger
Stangenverschluss mit Doppelbarteinsatz nach DIN 43668,
Türanschlag rechts/links wählbar, Türöffnungswinkel nach VDI 120 Grad. Mit Seitenwandpaar zum Abschluss einer kompletten
Schrankeinheit aus 1,5 mm Stahlblech, Farbe wie Grundschrank.

    -  Oberflächenausführung  :  Bleche gereinigt, entfettet,
  phosphatiert, elektrophorese
  tauchgrundiert und mit
  Kunstharz-Decklack Farbe RAL
  7035 Lichtgrau Struktur
  elektrostatisch lackiert.

Montageplatte 3 mm Stahlblech, allseits gekantet durch seitliche
Lochschienen tiefenverstellbar, in verzinkter Ausführung.
Schaltplantasche aus Stahlblech
Komplett liefern.
Menge: 1,000 ST
Kostengruppe DIN 276 2018-12: 482

**01.03.0002 Einspeisung 400V / 80A,mit Leistsch.**
Einspeisung 400V / 80A,mit Leistsch.
Einspeisung 400V / 80A, Leistungsselbstschalter
Haupteinspeisung, 3-polig und Stromschienensystem
Nennspannung 1000 V, nach VDE 0660, Schutzart IP 00,
Hand-Frontdrehantrieb mit Arbeitsstromauslöser, 230 V, 50 Hz,
mit elektromagnetischer Schnellauslösung u. Überstromauslösung
mit Hilfsschalter (2S+2Ö) zur freien Verfügung, mit Relativkontakt
für Meldung "Schalter ausgelöst", Kabelanschlussschiene
entsprechend der Schaltleistung dimensioniert einschl. allem
Zubehör. Wahlweise kann auch ein Lasttrenner mit
Arbeitsstromauslöser und Zubehör, wie vor, angeboten werden.

    -  3 NH-Sicherungselemente für vorgenannten Strom
    -  1 Sicherungselement 10 A
    -  3 LED Phasenkontrollleuchten mit Vorsicherung
    -  Inklusive Einspeiseklemmen

Sammelschienensystem über die gesamte Schaltschrankbreite
sowie senkrecht über dem Hauptschalter.
Menge: 1,000 ST
Kostengruppe DIN 276 2018-12: 482

**01.03.0003 Schaltschrankbeleuchtung mit Steckdose**
Schaltschrankbeleuchtung mit Steckdose
Leuchtstoffröhre, Lichtfarbe weiß,
rechteckiges flaches Stahlblechprofil,
schraublose Drehrastfassungen, Türendschalter zum
Ein- und Ausschalten, mit Steckdose 16 A auf Hutschiene,
Schutzart IP 20,
Komplett montiert.
Menge: 2,000 ST
Kostengruppe DIN 276 2018-12: 482

**01.03.0004 Schutzkontaktsteckdose 230 V AC**
Schutzkontaktsteckdose 230 V AC
mit separater Absicherung über
Sicherungsschaltautomaten bis 10 A auf Hutschiene
Menge: 1,000 ST
Kostengruppe DIN 276 2018-12: 482

**01.03.0005 Lüfter, Filter, Thermostat**
Lüfter, Filter, Thermostat
Axial-Lüfter mit Spaltpol-Außenläufer bzw. Kondensatormotor,Berührungsschutzgitter entsprechend
VDE0730. Filtermatte mit geringem Luftwiderstand. Austrittsfilter
bestehend aus Einbaurahmen. Filtermatte und Lüftungsklemmen
komplett mit einem Thermostaten, Schaltbereich +15/+45 Grad C. Auslegung der Luftleistung nach zu ermittelnde Wärmelasten.
Menge: 1,000 ST
Kostengruppe DIN 276 2018-12: 482

**01.03.0006 Automatische Wiedereinschaltung**
Automatische Wiedereinschaltung
bestehend aus:
1 Wischrelais
1 Quitiertaster
sowie erforderliche Zeitrelais
und Hilfsschütze.
Menge: 1,000 ST
Kostengruppe DIN 276 2018-12: 482

**01.03.0007 Cat. 6 Netzwerkanschlussdose 2x RJ45**
Cat. 6 Netzwerkanschlussdose 2x RJ45
Aufputz, Vollschirmung
Einschließlich Verdrahtungs- ,
Befestigungs-, und Monatgezubehör
Menge: 2,000 ST
Kostengruppe DIN 276 2018-12: 482

**01.03.0008 Steuerspannungstrafo 400V / 230VAC 1000V**
Steuerspannungstrafo 400V / 230VAC 1000VA
Speisespannung 400 V, AC
Ausgangspannung 230 V, AC
Leistung: bis 1000 VA,
kurzschlußfeste Wicklung nach
VDE 0551 für Schalttafeleinbau
mit Absicherung prim. und sek.
als Sicherungsautomaten mit Hilfskontakt
Menge: 1,000 ST
Kostengruppe DIN 276 2018-12: 482

**01.03.0009 Steuerspannungstrafo 400V / 24V AC 1000V**
Steuerspannungstrafo 400V/24V AC 1000VA
Speisespannung 400 V, AC
Ausgangspannung 24 V, AC
Leistung: bis 1000 VA,
kurzschlußfeste Wicklung nach
VDE 0551 für Schalttafeleinbau
mit Absicherung prim. und sek.
als Sicherungsautomaten mit Hilfskontakt
Menge: 1,000 ST
Kostengruppe DIN 276 2018-12: 482

**01.03.0010 Überspannungsschutz Einspeisung**
Überspannungsschutz Einspeisung
Überspannungsschutzgerät als Schutz für
Netzeinspeisungen,ÜSS Typ 2,
mit erforderlichem Sicherungselement, Verdrahtungsbrücken,
potientialfreier Hilfskontakt. Passend zum angebotenen System.
Die Schutzstufen müssen mit den vor- und nachfolgenden
Absicherungen gemäß Fachplaner abgestimmt werden.
Eingebaut und komplett verdrahtet.
Menge: 1,000 ST
Kostengruppe DIN 276 2018-12: 482

**01.03.0011 Überspannungsschutz Außenfühler**
Überspannungsschutz Außenfühler
Überspannungsschutzgerät als Schutz für
Leitungen an den Außenfühler, ÜSS Typ 3,
mit erforderlichem Sicherungselement, Verdrahtungsbrücken,
potientialfreier Hilfskontakt.
Passend zum angebotenen System.
Die Schutzstufen müssen mit den vor- und nachfolgenden
Absicherungen gemäß Fachplaner abgestimmt werden.
Eingebaut und komplett verdrahtet.
Menge: 10,000 ST
Kostengruppe DIN 276 2018-12: 482

**01.03.0012 Spannungsüberwachungsrelais**
Spannungsüberwachungsrelais
für Drehstrom Unterspannung, elektronisches Messrelais zur
Überwachung des arithmetischen Spannungsmittelwertes
zwischen den einzelnen Phasen und dem Nullleiter, getrennte,
stufenlose Einstellung des Ansprech- und Rückfallwertes an
Relativskalen, mit Leuchtdiode, Nennspannung 400 V AC, mit
2 Wechsler für Netze mit Nullleiter
Menge: 1,000 ST
Kostengruppe DIN 276 2018-12: 482

**01.03.0013 Motorbaugruppe 1st. bis 4 kW 230V**
Motorbaugruppe 1st. bis 4 kW 230V
Wechselstrom AC
Direkteinschaltung bestehend aus:
    -  Sicherungselement,
    -  Leistungsschütz bis 4 kW
    -  Motorschutzrelais mit Hilfskontakt
    -  erforderliche Koppelrelais
    -  Reihenklemmen
Menge: 4,000 ST
Kostengruppe DIN 276 2018-12: 482

**01.03.0014 Steuerschalter 2-pol. A-0-1**
Steuerschalter 2-pol. A-0-1
Nockenschalter, 2-polig
für Einbau IP 55
Frontschild
Kontaktbelastung 6 A, 230 V AC
Menge: 4,000 ST
Kostengruppe DIN 276 2018-12: 482

**01.03.0015 Leuchtdrucktaster**
Leuchtdrucktaster
Mit rundquadratischem Design, Frontring matt verchromt.
Tastenschild je nach Verwendung mit Kontaktblock,
Befestigungsadapter und 2 Schaltgliedern
Reihenklemmen einschließlich Leuchtmittel.
Menge: 4,000 ST
Kostengruppe DIN 276 2018-12: 482

**01.03.0016 Überwachung ext. Meldung**
Überwachung ext. Meldung
einschließlich Meldeleuchte und erforderlichem Zubehör.
Rückmeldung für Automatisierungsstation
bestehend aus:
    -  Hilfsschütz
    -  Meldeleuchte
    -  Reihenklemmen
inklusiv Anteil für Sammelstörung, Quittierung und Lampenprüfung.
Menge: 10,000 ST
Kostengruppe DIN 276 2018-12: 482

**01.03.0017 Hilfsschütz**
Hilfsschütz
Steuerspannung 230 V oder 24 V AC
Schnappbefestigung auf Hutschiene nach
DIN EN 50 022-35
Kontaktbestückung 44
Menge: 20,000 ST
Kostengruppe DIN 276 2018-12: 482

**01.03.0018 Koppelrelais steckbar mit Handbetätigung**
Koppelrelais steckbar mit Handbetätigung
Koppelrelais zur Montage auf Hutschiene mit Leuchtanzeige
und Entkoppeldiode sowie Handbetätigung.
Kontakte mindestens 2 Wechsler
Menge: 5,000 ST
Kostengruppe DIN 276 2018-12: 482

**01.03.0019 Sicherungsabgang 1pol. 16A Automat HK**
Sicherungsabgang 1pol. 16A Automat HK
zum betriebsfertigen Schalten von Stromkreisen, Charakteristik
nach Erfordernis. Mit thermischen, verzögerten Überstromauslöser
und Kurzschlussschnellauslöser für Tragschienenmontage.
Mit Hilfskontakt und Reihenklemmen
Menge: 5,000 ST
Kostengruppe DIN 276 2018-12: 482

**01.03.0020 Fehlerstromüberwachung Steckd./Beleucht.**
Fehlerstromüberwachung Steckd./Beleucht.
Fehlerstromüberwachung 1 pol
FI-Schutzschalter
stoßstromfest bis 250 A
kurzimpulsverzögert, kurzschlußfest
bis 6 kA  nach DIN VDE 0664,
Ausführung mit Hilfskontakt
Nennstrom: ....A
Nennfehlerstrom 30 mA
1 polig für Schaltschranksteckdose,
Schaltschranklüfter, und Anlagenbeleuchtung
Menge: 1,000 ST
Kostengruppe DIN 276 2018-12: 482

**01.03.0021 Baugruppe für sämtliche busverbindungen der DDC**
Menge: 1,000 ST
Kostengruppe DIN 276 2018-12: 482

**01.03.0022 Einbau und Verdrahtung modulare AS**
Einbau und Verdrahtung modulare AS
Einbau der modularen Automationsstation auf Montageplatte oder
Schwenkrahmen einschließlich allem Zubehör sowie komplette
Verdrahtung der Spannungsversorgung, der Datenleitungen sowie
Versorgung der Feldmodule.
Alle Reservedatenpunkte müssen auf Klemmen verdrahtet werden.
Menge: 1,000 ST
Kostengruppe DIN 276 2018-12: 482

**01.03.0023 Einbau Bediengerät AS**
Einbau Bediengerät AS
zur Aufschaltung auf die Automatisierungsstationen
einschließlich Verdrahtung und erforderlichen Zubehör
Menge: 1,000 ST
Kostengruppe DIN 276 2018-12: 482

**01.03.0024 Türeinbau und Verdrahtung Beistellgeräte**
Türeinbau und Verdrahtung Beistellgeräte
Voll funktionsfähiger Einbau beigestellter Geräte in die
Schaltschranktür einschließlich Verdrahtung und
erforderlichen Zubehör.
Menge: 1,000 ST
Kostengruppe DIN 276 2018-12: 482

**01.03.0025 Adersignierung**
Adersignierung
Alle elektrischen Verbindungen sind beidseitig eindeutig zu
kennzeichnen und dauerhaft zu beschriften. Die Adersignierung
muss den Geräten und entsprechenden Klemmen eindeutig
zuzuordnen sein.
Menge: 1,000 psch
Kostengruppe DIN 276 2018-12: 482

**01.03.0026 Koordination Gewerk MSR > Schaltanlage**
Koordination Gewerk MSR > Schaltanlage
Koordinationsaufwand für Abstimmung zwischen dem Gewerk
MSR Technik und Schaltschrankbau.

Aufbereitung der technischen Daten von Regelungskomponenten.

Abstimmung der Betriebsmittelkennzeichnung sowie
Hausadressenvergabe.

Bereitstellung der Belegungslisten für die Automationsstationen.

Schaltplanprüfung auf Belegung der Automationsstationen, sowie
Bezeichnung der Feldgeräte.

Abstimmung der gemeinsamen Inbetriebnahme der MSR Anlage.
Menge: 1,000 ST
Kostengruppe DIN 276 2018-12: 482

**01.03.0027 Ausführungsprojektierung Schaltanlagen**
Ausführungsprojektierung Schaltanlagen
Ausführungsprojektierung und Baumanagement Schaltanlagen
gemäß VDMA

Die Schaltanlagen müssen vor Auslieferung einer Werkstattprüfung
unterzogen werden. Prüfprotokolle sind zu liefern.

Eine Werksabnahme ist nach Abstimmung mit dem Auftraggeber
durchzuführen.

Festlegung der Einrichtungen und Schnittstellen für die
Steuerungen sowie der Schaltschrankgröße und -ausführung

Festlegung der elektrischen Leistungsbaugruppen sowie der
Schaltschrankgröße und -ausführung

Erstellung von Stücklisten für Schaltschrankkomponenten
einschließlich bauseitig beigestellter Geräte

Festlegung der Kennzeichnung für alle Schaltschrankkomponenten
in Abstimmung mit dem Auftraggeber. Eintragung der
Kennzeichnung in die Ausführungsunterlagen

Erstellung von Stromlaufplänen einschl. Klemmenanschlussplänen

Erstellung der Kabellisten

Die Angaben von erstellten Vorabkabelzuglisten sind in die
Kabelliste einzupflegen.

Überprüfung der Anschlußbedingungen anhand der beigestellten
Dokumentationen für übergreifende Funktionen aus anderen
Gewerken

Revision der Bestandsunterlagen

Erstellung der Bedienungsanleitung und Wartungsanweisung

Festlegung von Terminplänen nach Abstimmung mit den Firmen
der beteiligten Gewerke

Abklärung von Art, Umfang und Zeitpunkt notwendiger
Vorleistungen

Abstimmung und Festlegung von Einbauorten für Tableaus sowie
Aufstellorten von Schaltschränken usw.

Teilnahme an vereinbarten Baustellenbesprechungen

Abstimmung und Festlegung von Art und Umfang d. Vorleistungen
(z.B. Betriebsbereitschaft der BTA) sowie Zeitdauer der
Inbetriebnahme und notwendige Prüf- und Abnahmeverfahren

Überprüfung der Montageorte sowie Klärung der Transportwege
vor Ort für Schaltschränke usw.

Kennzeichnung d. montierten Geräte gem. Ausführungsunterlagen

Erstellen von Innen- und Außenansichten sowie CE
Konformitätserklärung. Es ist eine Fachunternehmerbescheinigung
vor Ausführung der Leistungen vorzulegen.

Die Revisions-Dokumentation ist 4-fach zu liefern sowie 1-fach auf
Datenträger in DXF-Format.
Menge: 1,000 ST
Kostengruppe DIN 276 2018-12: 482

**01.03.0028 Lieferung und Montage Schaltanlagen**
Lieferung und Montage Schaltanlagen
Dienstleistungen in BTA
Lieferung der Schaltanlagen frei
Verwendungsstelle. Montage der Schaltanlagen gem. VDMA
Überprüfen der Montageorte sowie Klärung der Transportwege und
Einbringmöglichkeiten vor Ort.

Einbringung, Aufstellung und Befestigung der Schaltschränke
(Demontage der Transportösen und verschließen der
Transportlöcher).

Durchführung sämtlicher elektrischer Querverbindungen zwischen
den Transporteinheiten.

Die Koordination mit dem Gewerk Elektro betreffend der Auslegung
der Einspeiseklemmen.
Menge: 1,000 ST
Kostengruppe DIN 276 2018-12: 482

**01.03.0029 Inbetriebnahme Schaltanlagen**
Inbetriebnahme Schaltanlagen
Grundlage VDMA, Dienstleistungen in BTA:

Überprüfen anhand der Kabelzugliste aller am Schaltschrank
ankommenden bzw. abgehenden Anschlußkabel auf
Übereinstimmung mit dem Stromlaufplan

Überprüfen der Speisespannung am Schaltschrank

Überprüfen der Schutzmaßnahmen und Sicherheitseinrichtung auf
deren Funktion

Überprüfung der einzelnen Drehrichtung von Motoren
einschließlich Messen der Nennströme und Erstellung eines
Strommessprotokolles, Überprüfung der Sicherheitsorgane und
Verriegelungsfunktionen

Einstellung und Anpassung der Schaltschrankkomponenten, wie
z. B. Überstromauslöser, Zeitrelais und Dokumentation der
eingestellten Werte

Überprüfung der Funktionen aller zu den betriebstechnischen
Anlagen gehörenden MSR-Einrichtungen untereinander, unter
Beachtung der Anschaltbedingungen der vom Gewerk überprüften
und betriebsbereiten versorgungstechnischen Aggregate.
Einstellung von Grundparametern

Anwesenheit bei der Abnahme des abzunehmenden
MSR-Teilbereichs und Mithilfe bei der Demonstration der
ordnungsgemäßen Funktion von ausgewählten Teilbereichen
Menge: 1,000 ST
Kostengruppe DIN 276 2018-12: 482

**01.03.0030 Erstellen Vorabkabelzuglisten**
Erstellen Vorabkabelzuglisten
für externe Geräte außerhalb der Technikzentralen.
Die Erstellung erfolgt auf Basis der bauseits zu Verfügung zu
stellenden technischen Unterlagen.

Die Angaben der Vorabkabelzugliste werden in die Kabelliste vom
Schaltplan mit eingepflegt.
Menge: 1,000 ST
Kostengruppe DIN 276 2018-12: 482

**01.03.0031 Schaltschrank für Außenmontage ungeschützt**
Schaltschrank für Außenmontage ungeschützt

Größe ca. 800x800x300mm zur Aufnahme von bis zu 4 Wärmemengenzähler Recheneinheiten. inkl. sämtlicher notwendiger Reihenklemmen und PG - Verschraubung ca. 18St. und montagearbeiten für die Recheneinheiten. 1 mal 230 Volt Zuleitung und 1 mal M- Bus kommend . Inkl allem notwendigem Zubehör für die Montage im Freien ( Schaltschrankheizung, Be/Entlüftungsmembran u.s.w)

Komplett liefern und betriebsbereit montieren.
Menge: 1,000 ST
Kostengruppe DIN 276 2018-12: 482

### 02 Heizzentrale Realschule

#### 02.01 Feldgeräte

*Hinweis: Alle Feldgeräte sind inkl. Montage und notwendigem Zubehör anzubieten.*

*Hinweis: Intelligent Valve*

**02.01.0001 Elektro. druckunabhängiges Regelventil PN16, DN50 G 2 3/4 B, V100 18 m3/h**
Elektronisches druckunabhängiges dynamisches Regelventil PN16,
Nennweite DN50,mit Durchfluss-, Temperatur- und Energieerfassung. Als Dynamisches Regelventil, Differenzdruckregler, Vorlauftemperaturregler einsetzbar. Mit adaptierter Volumenstrombegrenzung Durchgangsventil mit Aussengew.G 2 3/4B bestehend aus kommunikativem Regler, Regelkugelhahn mit hochauflösendem Stellantrieb,Ultraschall-Durchfluss- Sensor und gepaarten Temperatursensoren

Nominaler Durchfluss V100  :  18000 l/h
Einstellbereich
Volumenstrombegrenzung  :  6000 ..18000l/h (33 .. 100% von  V100)
Regelgenauigkeit  :  Wasser ±5 %, Wasser mit Ethylen  glykol ±10 %
Betriebsarten  :  Volumendurchfluss-, Leistungs- oder  Positionsregelung Zusätzlich Volu  menstrom-, Leistungs- Und Tempe  raturbegrenzungen aktivierbar. Soll  wert / Rückmeldung wählbar zwi  schen analog I/0 oder Netzwerk -  Analog I/0 0..10V, 2..10V, 4..20 mA
Netzwerk  :  BACnet/IP Kommunikativer Regler  mit Ethernet Schnittstelle 2 x RJ45,  geschirmt, 2-Port-Ethernet- Switch  für Verkabelung über Linientopologie  von bis zu 10 Geräten BACnet/IP  Kommunikation (BTL- zertifiziert) zur  Einbindung in GLT Unterstützt  Cloudverbindung in Siemens Opera  tions Manager.

Parametrierung und Konfiguration mittels Siemens ABT Site - GLT (BACnet / IP) - USB (2.0) Typ micro B Status Visualisierung mittels Service- und Kommunikations-LEDs. Lokale Bedienung über Service-Taste. Flexible Montage des Reglers Getrennte Montage von Durchfluss- Sensors und Regelventil möglich

Technische Daten  :  Aussengew. G 2 3/4 B n. ISO 228-1 Zul. Betriebsdruck  :  1600 kPa (16 bar)
Maximaler Schliessdruck  :  600 kPa Max.
Differenzdruck  :  350 kPa (3.5 bar)
Durchflusskennlinie  :  wählbar zwischen linear / gleichpro  zentig (VDI2178)  / Wärmetauscher  optimiert
Leckrate  :  Wasserdicht nach EN 60534-4 L/1,  besser Klasse 5
Zulässige Medien  :  Kalt- und Warmwasser, Wasser mit  Ethylenglykol # 50 %
Empfehlung  :  Wasserbeh. nach VDI2035
Mediumstemperatur  :  +1...120 Grad C Wasser mit Ethylen  glykol -10...90 °C
Kugelhahnkörper  :  Entzinkungsfreies Messing CW602N  (DZR)
Kugel  :  DZR, verchromt und poliert
Stössel  :  Messing, mit großer Gleitfläche und  Teflon-Gleitring
Kugeldichtung  :  PTFE
Stopfbuchse  :  Doppel O-Ringe aus EPDM
Betriebsspannung  :  24 V AC/DC, 50/60 Hz
Steuersig  :  0/2...10 VDC; 4..20mA
Rückmeldung  :  0/2...10 VDC;4..20mA
Kommunikation  :  BACnet / IP, Modbus RTU
Ethernet  :  2 x RJ45-Buchse
Gehäuseschutzart  :  IP 54 (IEC 529) Schutztülle/-kappe  für RJ45 beiliegend
Schutzklasse  :  III(IEC730-1)(Kleinspan.)
Umgebungsbed. Betrieb nach EN60731-3-3 Temperatur (allgemein) – 5 .. 55 Grad C Feuchte (ohne Betauung) 5..95% r.F. Hochauflösender Stellantrieb GLA161.9E/HR

Lauf.  :  90 s / Drehwin. 90
Nenndrehmoment  :  10 Nm Ultraschall Durchfluss-Sensor Messgen  :  Wasser +/- 2%(25…100% V100)  Wasser mit Ethylenglykol +/- 6%  (25..100% von V100)
minimale
Durchflussmessung  :  0,8% von V100
Sensorgehäuse  :  Entzinkungsfr. Messing CW602N  (DZR) Einbaustelle für  direkttauch.Tempsensor EZU10-  2615 mit M10 x 1 Anschluss Tempe  ratursen. EZU10-2615: PT1000(385) Temperaturmessgen.  :  Klasse B,EN60751
Sensoren gepaart  :  +/- 0.2 K bei 20 K

Fabrikat  :  Siemens
Type  :  EVG4U10A050
Komplett liefern und betriebsbereit montieren.
Menge: 1,000 ST
Kostengruppe DIN 276 2018-12: 481

*Hinweis: Temperaturfühler*

**02.01.0002 Kabeltemperaturfühler Verwendbereich -30...+130 GradC**
Kabeltemperaturfühler Verwendbereich -30...+130 GradC

Technische Daten:
Kabellänge  : 1,5 m
Messelement  : Ni 1000 Ohm
Anschluss  : 2-adrig
Fabrikat  : Siemens
Type  : QAP21.3

Komplett liefern und betriebsbereit montieren.
Menge: 2,000 ST
Kostengruppe DIN 276 2018-12: 481

**02.01.0003 Abzweigdose 80*80**
Abzweigdose 80*80 mit Montage und beidseitigem Anschluss
Menge: 2,000 ST
Kostengruppe DIN 276 2018-12: 481

**02.01.0004 Tauchtemperaturfühler mit Schutzrohr Ni1000, Eintauchtiefe 150 mm**
Tauchtemperaturfühler mit Schutzrohr Ni1000, Eintauchtiefe 150 mm

Gewindenippel  : G1/2A, PN10
Schutzart  : IP 42
  IP 54 mit
  Kabelverschraubung
Messelement  : Ni 1000 Ohm
Verwendbereich  : -30...+130 GradC
Anschluss  : 2-adrig
Fabrikat  : Siemens
Type  : QAE2120.015

Komplett liefern und betriebsbereit montieren.
Menge: 2,000 ST
Kostengruppe DIN 276 2018-12: 481

*Hinweis: Wärmemengenzähler*

**02.01.0005 Ultraschall-Wärmezähler 10,0 m3/h, 300mm, PN25, DN 40**
Ultraschall-Wärmezähler
10,0 m3/h, 300mm, PN25, DN 40

Vollständige Typen-/
Bestellbezeichnung  :  UH50-A61C-XX06-E 0N-0000-M2A  für Einbau im Rücklauf, Fühleran  schluß 2 Leiter, Nenndurchfluss 10,0  m3/h, Baulänge 300mm, Nenndruck  PN25, Anschluss DN 40, Splitaus  führung mit 1,5m Kabel, Steuerlei  tung fest,

Zifferblatt  :  für Deutschland,

Fühler für den externen Einbau, Fühler Pt500, austauschbar, Fühlerdurchmesser LW6,0, Eintauchlänge 100mm, Kabellänge 5m, Maximaltemperatur Fühler 180 Grad C, Maximaldruck Fühler 25bar, 230V Spannungsversorung, 2 Kommunikationsmodule nachrüstbar, konform gemäß MID Klasse 2, Anzeige MWh - statisch M-Bus Modul.

Netzmodul

Fabrikat  :  Siemens
Type  :  WZU-AC110/230-15

Komplett liefern und betriebsbereit montieren.

M-Bus Modul nach EN 13757
und DIN 1434-3 (G4 - Generation 4 - ab FW 5.15)

Fabrikat  :  Siemens
Type  :  WZU-MB-G4

Komplett liefern und betriebsbereit montieren.
Menge: 1,000 ST
Kostengruppe DIN 276 2018-12: 481

#### 02.02 Automationsstation

*Hinweis: Austausch DDC ISP RLT/HZG*

**02.02.0001 Automationsstation bis 200 DP BACnet/SC BACnet/SC o. /IP Rev. 1.20 B-BC**
Automationsstation bis 200 DP BACnet/SC BACnet/SC o. /IP Rev. 1.20 B-BC
Modulare, frei programmierbare Automationsstation mit BACnet/SC bzw. BACnet/IP für bis zu 200 physikalische bzw. kommunikative DP zum energieeffizienten, wirtschaftlichen und sicheren Betrieb gebäudetechnischer Systeme mit Gebäudeautomationsfunktionen bis Automatisierungsgrad A gemäss DIN V 18599-11 und ISO 52120, konform zu GEG mit TÜV-Zertifikat. Cybersicherheits-Funktionen gemäss IEC 62443-4-2 SL2, mit TÜV Zertifikat.

    -  BACnet Building Controller V1.20, B-BC (BTL-Label)
    -  AMEV BACnet 2017, Profile AS-B
    -  Kommunikation konfigurierbar BACnet/IP oder BACnet/SC  (Secure Connect).

BACnet/SC-Kommunikation:
    -  unter Verwendung des Verschlüsselungsstandards TLS1.3
    -  Teilnehmer Authentifizierung mit X.509 Zertifikate
    -  BACnet/SC Router und /SC-Hub aktivierbar

Integrierte Schnittstellen:
    -  integrierter 2-Port Ethernet Switch für kostengünstige Verkabe  lung
    -  3. Ethernet Port für getrennte Netzwerke zur flexiblen Verwen  dung
    -  Web-Interface zum Beobachten, systemweiten Bedienen (bis  zu 50 zugewiesene Geräte) und zur Inbetriebnahme
    -  LAN IEEE 802.11b/g/n 2,4GHz aktivierbar für Service und In  betriebnahme
    -  selbstaufbauender E/A Modulbus für Messen, Melden, Schal  ten, Stellen, Zählen.
    -  2x konfigurierbare Schnittstellen für Modbus RTU,  BACnet/MSTP Geräte oder M-Bus
    -  1x Schnittstelle M-Bus mit interner Stromversorgung für max.4  M-Bus Lasten
    -  1x Schnittstelle für  KNX/PL-Link
    -  Max. Anzahl Hardwaredatenpunkte Onboard 1
    -  Max. Anzahl Hardwaredatenpunkte 200
    -  Max. Anzahl Datenpunkte Modbus TCP, Modbus RTU oder  M-Bus 200
    -  Max. Anzahl Gesamtdatenpunkte 250
    -  Max. Anzahl KNX/PL-Link Geräte 64

Integrierte Sicherheitsfunktionen:
    -  erschlüsselte Kommunikation BACnet/SC
    -  erschlüsselte Kommunikation zum Web Server (https)
    -  signierte Gerätefirmware
    -  Penetration Test und Bereitstellung von Sicherheitsupdates.
    -  IEEE 802.1X Unterstützung

Leistungsmerkmale:
    -  Frei programmierbar (in Anlehnung an den CEN-Standard  11312).
    -  Systemfunktionen gemäss B-BC (Alarmierung, Zeitplanung,  Trendfunktionen, Zugriffsschutz)
    -  Echtzeituhr und Datensicherung bei Spannungsausfall mit Su  percap und opt. Batteriepufferung
    -  farbige LEDs für Systemdiagnose
    -  BACnet Geräteüberwachung (Supervisor)
    -  Automatische Netzwiederkehr
    -  Laden von Programmänderungen ohne Anlagenbetriebsunter  brechung
    -  Historischer Datenspeicher
    -  Ereignisorientierte Datenübertragung
    -  Hocheffizienter und flexibler Zugriffsschutz über vordefinierte,
  änderbare und erweiterbare Benutzerprofile und
  Benutzerrollen
    -  BACnet Geräteüberwachung (Supervisor)
    -  Timemaster RTC, NTP

Gerätedaten:
    -  Flash-ROM-Speicher zur Firmware-Aktualisierung
    -  Speisung AC/DC 24V
    -  EU-Konformität (CE)
    -  Schutzart EN60529: Front IP 30, Terminal IP20
    -  Abmessungen (HxBxT) 124x198x75 mm

Fabrikat  :  Siemens
Type  :  PXC7.E400M

Komplett liefern und betriebsbereit montieren.
Menge: 1,000 ST
Kostengruppe DIN 276 2018-12: 482

**02.02.0002 Adress-Stecker, 1-24 + Reset**
Adress-Stecker, 1-24 + Reset

Fabrikat  :  Siemens
Type  :  TXA1.K24

Komplett liefern und betriebsbereit montieren.
Menge: 1,000 ST
Kostengruppe DIN 276 2018-12: 482

**02.02.0003 Eingangsmodul Digital 16-Kanal für DE, ZE mit Status-LED**
Eingangsmodul Digital 16-Kanal für DE, ZE mit Status-LED

Pro Kanal konfigurierbar für Melden, Zählen:
    -  potentialfreier Dauer- oder Impulskontakt als Öffner oder
  Schliesser, Speicherfunktion
    -  Impulskontakt bis 25 Hz
    -  Leitungslänge bis zu 300 m

Modul-LED für Status und Diagnose, Kanal-LEDs für Status und Diagnose, Klemmen kurzschlussfest bis 24 V mit Prüfabgriffen, 4 Speisungsklemmen für Feldgeräte, Direktanschluss ohne Reihenklemmen, Trennklemmenfunktion, Trennung von Elektronik und Sockel, freie Kanalbeschriftung möglich

Fabrikat  :  Siemens
Type  :  TXM1.16D

Komplett liefern und betriebsbereit montieren.
Menge: 5,000 ST
Kostengruppe DIN 276 2018-12: 482

**02.02.0004 Ausgangsmodul Digital 6-Kanal, Hand Relaisausgänge, LED-Anzeige**
Ausgangsmodul Digital 6-Kanal, Hand Relaisausgänge, LED-Anzeige

Lokale Vorrangbedienung nach ISO 16484-2 mit Handtasten pro Kanal, Pro Kanal konfigurierbar für Schalten:
    -  Dauerkontakt 1-stufig, Umschalter
    -  Impulskontakt Schliesser, Öffner
    -  Impulskontakt Ein-Aus
    -  Dauerkontakt 3-stufig
    -  Impulskontakt 3-stufig
    -  Dreipunkt
    -  Strom AC max. 4 A ohm. 3 A induktiv
    -  Strom DC max. 4 A bei DC 24 V ohm.
    -  gemischter Betrieb 250V / 24V möglich
    -  Leitungslänge bis zu 1000 m

Modul-LED für Status und Diagnose, Kanal-LEDs 3-farbig für Status und Diagnose mit Wirksinn entsprechend E/A-Funktion, Klemmen kurzschlussfest bis 24 V mit Prüfabgriffen, 4 Speisungsklemmen für Feldgeräte,Trennklemmenfunktion mit Direktanschluss ohne Reihenklemmen, Trennung von Elektronik und Sockel, freie Kanalbeschriftung möglich

Fabrikat  :  Siemens
Type  :  TXM1.6R-M

Komplett liefern und betriebsbereit montieren.
Menge: 6,000 ST
Kostengruppe DIN 276 2018-12: 482

**02.02.0005 Universalmodul 8-Kanal DE, ZE, AE, AA, LED-Anzeige**
Universalmodul 8-Kanal DE, ZE, AE, AA, LED-Anzeige

Pro Kanal konfigurierbar für Melden, Zählen:
    -  potentialfreier Dauer- oder Impulskontakt als Öffner oder
  Schliesser, Speicherfunktion
    -  Impulskontakt bis 25 Hz
    -  Leitungslänge bis zu 300 m

Messen:
    -  hochauflösendender Messeingang 15 Bit
    -  LG-Ni 1000 Ohm, Pt1000 Ohm
    -  PTC T1
    -  aktiver Messwert 0...10 VDC

Stellen:
    -  0...10 VDC, stetig

Modul-LED für Status und Diagnose, Kanal-LEDs für Status und Diagnose mit Wirksinn und Helligkeit entsprechend der E/A-Funktion, Klemmen kurzschlussfest bis 24 V mit Prüfabgriffen, 4 Speisungsklemmen für Feldgeräte, Direktanschluss ohne Reihenklemmen, Trennklemmenfunktion, Trennung von Elektronik und Sockel, freie Kanalbeschriftung möglich

Fabrikat  :  Siemens
Type  :  TXM1.8U

Komplett liefern und betriebsbereit montieren.
Menge: 5,000 ST
Kostengruppe DIN 276 2018-12: 482

**02.02.0006 Universalmodul 8-Kanal, Hand und LCD DE, ZE, AE, AA, LED-Anzeige**
Universalmodul 8-Kanal, Hand und LCD DE, ZE, AE, AA, LED-Anzeige

LCD-Display für Betriebstatus und Diagnose sowie lokale Vorrangbedienung nach ISO 16484-2 mit Handtasten pro Kanal,pro Kanal konfigurierbar für Melden, Zählen:
    -  potentialfreier Dauer- oder Impulskontakt als Öffner oder
  Schliesser, Speicherfunktion
    -  Impulskontakt bis 25 Hz
    -  Leitungslänge bis zu 300 m

Messen:
    -  hochauflösender Messeingang 15 Bit
    -  LG-Ni 1000 Ohm, Pt1000 Ohm
    -  PTC T1 aktiver Messwert 0...10 VDC

Stellen:
    -  0...10 VDC, stetig

Modul-LED für Status und Diagnose, Kanal-LEDs für Status und Diagnose mit Wirksinn und Helligkeit entsprechend der E/A-Funktion, LCD-Anzeige von Signaltyp, Prozesswert und Diagnoseinformation, Klemmen kurzschlussfest bis 24 V mit Prüfabgriffen, 4 Speisungsklemmen für Feldgeräte, Trennklemmenfunktion mit Direktanschluss ohne Reihenklemmen, Trennung von Elektronik und Sockel, freie Kanalbeschriftung möglich

Fabrikat  :  Siemens
Type  :  TXM1.8U-ML

Komplett liefern und betriebsbereit montieren.
Menge: 3,000 ST
Kostengruppe DIN 276 2018-12: 482

**02.02.0007 Zusatz-Speisungsmodul der E/A-Module und Feldgeräte**
Zusatz-Speisungsmodul der E/A-Module und Feldgeräte

    -  Modulspeisung DC 24 V, 1,2 A
    -  Feldspeisung AC 24 V, 6A
    -  LED-Anzeigen zur Diagnose von E/A-Bus, Modul- und Feld  speisung
    -  Durchleitung des Bussignals

Fabrikat  :  Siemens
Type  :  TXS1.12F10

Komplett liefern und betriebsbereit montieren.
Menge: 2,000 ST
Kostengruppe DIN 276 2018-12: 482

**02.02.0008 Anschlussmodul E/A-Bus Durchleitung von Speisung und E/A-Bus**
Anschlussmodul E/A-Bus Durchleitung von Speisung und E/A-Bus

Fabrikat  :  Siemens
Type  :  TXS1.EF10

Komplett liefern und betriebsbereit montieren.
Menge: 2,000 ST
Kostengruppe DIN 276 2018-12: 482

**02.02.0009 Touch Panel 7" BACnet/SC o. /IP mit integriertem Web-Server**
Touch Panel 7" BACnet/SC o. /IP mit integriertem Web-Server

als BACnet-Client im Netzwerk auf Basis DIN EN ISO 16484-5 (BACnet). Leistungsmerkmale:
    -  Kommunikation konfigurierbar BACnet/IP oder BACnet/SC  (Secure Connect).

BACnet/SC-Kommunikation:
    -  unter Verwendung des Verschlüsselungsstandards TLS1.3
    -  Teilnehmer Authentifizierung mit X.509 Zertifikate
    -  Bedienen und Beobachten der Anlagenfunktionen (Alarme,  Zeitschaltprogramme, Kalender, Sollwertänderungen, Anzeige  von Istwerten etc.)
    -  optionale Anzeige und Bedienung von kundenspezifischen An  lagengrafiken erstellbar
    -  Bilderstellung im integrierten Grafikeditor (wahlweise im Offline  Tool)
    -  integrierte BACnet Browser mit online Zugriff auf alle im Sys  tem vorhandenen BACnet Objekte
    -  Anwendersicht: Darstellung von bis zu 500 BACnet Objekten
    -  BACnet zertifiziert nach Geräteprofil B-OD Version 1.16
    -  eingebauter Web-Server zum Anschluss zusätzlicher Endgerä  te mit HTML5-Browser (PC oder Tablet)
    -  7" hochauflösende, kapazitives Touch- Display im Breitbild-  Format
    -  Typ TFT mit 16.7 Mio Farben
    -  Multi Touch Bedienung (Zoomen, Wischen)
    -  Kompakter Aufbau mit geringer Einbautiefe, für die Montage in  Schaltschranktüren (nicht für den Wandweinbau geeignet)
    -  Auflösung:  1024 x 600 Pixel(16:9)
    -  LED Hintergrundbeleuchtung, dimmbar
    -  LED zur Alarmanzeige bei inaktivem Bildschirm
    -  nschluss über Ethernet RJ45
    -  Betriebsspannung AC 24V, oder DC 24V
    -  Kunststoff-Rahmen Gehäuseschutzart nach EN 60529
    -  Von vorne: IP54
    -  Von hinten: IP20 (bei Schaltschrankeinbau)

Fabrikat  :  Siemens
Type  :  PXM30.E

Komplett liefern und betriebsbereit montieren.
Menge: 1,000 ST
Kostengruppe DIN 276 2018-12: 482

**02.02.0010 Aufputz Montage-Set für PXM30-1, PXM30.E**
Aufputz Montage-Set für PXM30-1, PXM30.E

Anwendungen:
    -  Einfache Abdeckung von Schaltschrankausschnitten
  138x138mm
    -  Wandbefestigung eines Bediengerätes PXM30-1 oder  PXM30.E

Material  :  rostfreies Stahlblech
Abmessung  :  232 x 167 x 40mm

Fabrikat  :  Siemens
Type  :  PXA.S30

Komplett liefern und betriebsbereit montieren.
Menge: 1,000 ST
Kostengruppe DIN 276 2018-12: 482

*Hinweis: Touch-Panel*

**02.02.0011 Lüfterloser 15,6" Panel-PC Touch Panel für Desigo CC Flex Client**
Lüfterloser 15,6" Panel-PC Touch Panel für Desigo CC Flex Client

Kompakter, lüfterloser 15,6" Panel-PC im Aluminiumgehäuse für den Einsatz als Desigo CC Schaltschrankbedienung mit folgenden Leistungsdaten:
    -  5,6" FHD (1920 x 1080)
    -  flächenbündigen PCT Touchscreen
    -  Intel Celeron J6412 4C (lüfterlos)
    -  16GB DDR4 RAM,
    -  interne 256Gb M.2 SATA SSD
    -  Windows 11 IoT Enterprise LTSC 2024
    -  1 x COM (RS232/422/485
    -  2 x 2.5GB-LAN
    -  2 x USB 3.2 Gen2
    -  2 x USB 2.0,
    -  1 x DP, support DP++
    -  1 x Audio
    -  1 x Power-IN (9~36 VD
    -  Erweiterungsslots: 1 x Mini-PCIe (full size) 1 x M.2 E-key
    -  Front IP65,
    -  Gehäuse IP20
    -  Inkl. Einbauset für Schaltschrank
    -  VESA-Montage (VESA 100)
    -  Abmessungen: (BxHxT) 412mm x 278mm x 59mm

Spannungsversorgung:
    -  9~36 VDC 3A oder mit
    -  optionalem Tischnetzteil 110-220 VAC

Bronze-Supportvertrag:
2 Jahren Gewährleistung mit Bring-In-Reparatur und versandkostenfreie Anlieferung innerhalb Deutschlands.

Fabrikat  :  Siemens
Type  :  IT-HMI-15-001

Komplett liefern und betriebsbereit montieren.
Menge: 1,000 ST
Kostengruppe DIN 276 2018-12: 482

*Hinweis: Switch*

**02.02.0012 SCALANCE XB004-1G unmanaged Switch 4 x 10/100/1000 Mbit/s + 1 GBit/s MM LWL**
SCALANCE XB004-1G  unmanaged Switch 4 x 10/100/1000 Mbit/s + 1 GBit/s MM LWL

SCALANCE XB004-1G unmanaged Industrial Ethernet Switch für 10/100/1000 Mbit/s; zum Aufbau von kleinen Stern- und Linienstrukturen; LED-Diagnose, IP20, DC 24V Spannungsversorgung, mit 4x 10/100/1000 Mbit/s RJ45 Ports elektrisch und 1 x 1000 Mbit/s SC-Port optisch (Multimode, Glas), bis max. 750 m Handbuch als Download verfügbar
inkl. Montage im Schaltschrank

Fabrikat  :  Siemens
Type  :  6GK5004-1GL10-1AB2

Komplett liefern und betriebsbereit montieren.
Menge: 1,000 ST
Kostengruppe DIN 276 2018-12: 482

**02.02.0013 LOGO!POWER 24 V / 1,3 A Geregelte Stromversorgung Eingang: AC 100-240 V**
LOGO!POWER 24 V / 1,3 A Geregelte Stromversorgung Eingang: AC 100-240 V

LOGO!POWER 24 V / 1,3 A Geregelte Stromversorgung Eingang: AC 100-240 V

Ausgang  :  DC 24 V / 1,3 A
inkl. Montage im Schaltschrank

Fabrikat  :  Siemens
Type  :  6EP3331-6SB00-0AY0

Komplett liefern und betriebsbereit montieren.
Menge: 1,000 ST
Kostengruppe DIN 276 2018-12: 482

**02.02.0014 Patchkabel Cat. 8.2, bis 3m Länge RJ45 Stecker**
Patchkabel Cat. 8.2, bis 3m Länge RJ45 Stecker

Komplett liefern und betriebsbereit montieren.
Menge: 3,000 ST
Kostengruppe DIN 276 2018-12: 482

**02.02.0015 LWL Patchkabel OM4 oder OS2 bis 3m Länge Stecker passend zu den Aktiven Komponent**
LWL Patchkabel OM4 oder OS2 bis 3m Länge Stecker passend zu den Aktiven Komponent

Komplett liefern und betriebsbereit montieren.
Menge: 2,000 ST
Kostengruppe DIN 276 2018-12: 482

#### 02.03 Schaltschrank

*Hinweis: Vorbemerkung Schaltschrank*
Vorbemerkung Schaltschrank
Schaltschrank als Standschaltschrank,
Schutzart  :  IP55 mit Türeinbau.
Gehäuse in Stahlblechkonstruktion bestehend aus:
Korpus  :  1,5mm Stahlblech, Gehäuseboden  mit abgedichteter Kabelflanschplatte,  Tür 2,0mm Stahlblech, aufliegend  mit Dichtungsprofilgummi, senkrech  ten Montagelochleisten, verdeckten  Scharnieren, Vorreiberverschluss mit  Doppel- barteinsatz nach DIN 43668. Oberflächenausführung  :  Decklack RAL 7035 Lichtgrau
  Struktur.
Montageplatte  :  3,0mm Stahlblech, allseits gekantet,  tiefenverstellbar,
  Kabelabfangschienen mit Befesti  gungswinkeln und Rangierkanal  gem. VDE0660-5/11.67, Gummi-  Klemmprofile für Bodenbleche,  Schaltplantasche DIN A4.

Die Schaltschränke sind in transportfähigen Einheiten anzuliefern und an dem vorgesehenen Platz betriebsfertig zu montieren.

Kabeleinführung  :  nach Absprache AG über Kabelver  schraubungen.

Die Schaltschränke sind als freistehende stahlblechgekapselte Schrankreihe mit verschließbaren Fronttüren (Öffnungswinkel 120°) zu liefern. Die Türeinbauten für die Hand-Not-Bedienebene sind durch verschließbare Sichtfenster gegen unbefugte Bedienung zu schützen. Als Platzreserve ist 20% sowie nach Klimatafel VDE0660-b/11.67 entsprechende Reserve in den Verdrahtungskanälen vorzuhalten.

Vorgeschriebene Schutzart der Schaltschränke ist IP55. Die Vorschriften der Unfallverhütungsvorschrift (BGV A3) sind einzuhalten.

Die Klemmleisten sind je nach Spannung räumlich zu trennen und mit der jeweiligen Spannung zu kennzeichnen.Als Schaltschrankinnenbeleuchtung sind Beleuchtungen mit Türkontakt vorzusehen (für DDC-Felder Linestra-Leuchten).

Jedes Schaltschrankfeld wird mit einer Servicesteckdose ausgerüstet. Für erforderliche Wärmeabfuhr (max. 40 Grad C) sind Filterlüfter mit Thermostat auszuführen. Die notwendige Wärmeabfuhr ist durch den Errichter zu ermitteln und sicherzustellen. Bauteilbeschriftungen sind generell doppelt auf der Montageplatte und dem Bauteil vorzusehen. Sicherheits- relevante Steuerungen sind grundsätzlich in Schütztechnik zu realisieren.

Alle Baugruppen sind komplett funktionsfähig, eingebaut und verdrahtet, einschließlich allem erforderlichen Zubehör.

Die Hand-Notbedienebene ist von der DDC-Unterstation unabhängig mit Spannung zu versorgen. Steuertrafos für 230 V~ und 24 V~ müssen der VDE 0551 entsprechen. Je Schaltschrankeinheit ist eine Sammelstörmeldeleuchte in die Front einzubauen.

Steuerspannungen sind auf Fallmeldungen zu überwachen und auf die GLT aufzuschalten.

Betriebs- und Störmeldungen müssen im Notbetrieb auch bei Ausfall der DDC-UST angezeigt werden. Die Vorgaben nach dem Blitzschutzzonenkonzept der VDE sind einzuhalten.

Schaltfelder sind als Einzelfelder zuliefern. Reihenklemmen sind nach DIN 53480 auszuführen, Nullleitertrennklemmen für Abgänge bis 16mm²,Schutzleiterklemme für Abgänge bis 35mm², gem. VDE0100. Kabelverschraubungen gem. Schaltplan/ Kabelliste mit 10% Reserve- verschraubungen. Verdrahtungsfarben und Aufbauvorgaben nach DIN und VDE, VDE- und EVU-Vorschriften in aktueller Version sowie VBG4 entsprechend ausgeführt, eine entsprechende Bescheinigung ist bei Abnahme vorzulegen. Türbeschriftung unverlierbar mit Resopalschildern.

Dokumentation mit CAD-Programm erstellt, bestehend aus:
Schaltpläne, Kabellisten, Aufbauzeichnung, Ansichtszeichnung, Klemmenpläne mit Kabeleintragung, Klemmenübersichtsplan, Stück-/ Fabrikatsliste, Schildertextliste. Die Fabrikatsliste und Schaltpläne sind vor Ausführung zur Genehmigung vorzulegen.
Komplett verdrahtet funktionsfähig mit nachfolgend beschriebenen Schaltfunktionsgruppen und Einbaugruppen auf Klemmleiste verdrahtet und transportverpackt.

Die Dokumentation ist in 4-facher Ausführung zu liefern.

*Hinweis: Umbau Schaltschrank*

**02.03.0001 Einbau und Verdrahtung PXM50**
Einbau und Verdrahtung PXM50

Komplett liefern und betriebsbereit montieren.
Menge: 1,000 ST
Kostengruppe DIN 276 2018-12: 482

**02.03.0002 Einbau und Verdrahtung Switch**
Einbau und Verdrahtung Switch

Komplett liefern und betriebsbereit montieren.
Menge: 1,000 ST
Kostengruppe DIN 276 2018-12: 482

**02.03.0003 Einbau und Verdrahtung LogoPower 24V DC**
Einbau und Verdrahtung LogoPower 24V DC

Komplett liefern und betriebsbereit montieren.
Menge: 1,000 ST
Kostengruppe DIN 276 2018-12: 482

**02.03.0004 Demontage PRV Controller und PTM Module**
Demontage PRV Controller und PTM Module

Komplett liefern und betriebsbereit montieren.
Menge: 1,000 ST
Kostengruppe DIN 276 2018-12: 482

**02.03.0005 Einbau und Verdrahtung neue DDC und Module**
Einbau und Verdrahtung neue DDC und Module

Komplett liefern und betriebsbereit montieren.
Menge: 1,000 ST
Kostengruppe DIN 276 2018-12: 482

**02.03.0006 Netzwerkanschlußdose Cat. 8.2, 2xRJ45 Hutschien, Vollschirmung (Nachrüstung)**
Netzwerkanschlußdose Cat. 8.2, 2xRJ45 Hutschien, Vollschirmung (Nachrüstung)

Komplett liefern und betriebsbereit montieren.
Menge: 2,000 ST
Kostengruppe DIN 276 2018-12: 482

**02.03.0007 Revision Schaltplan (Austausch/ Ergänzungsseiten)**
Revision Schaltplan (Austausch/ Ergänzungsseiten)

Komplett liefern und betriebsbereit montieren.
Menge: 1,000 ST
Kostengruppe DIN 276 2018-12: 482

### 03 Heizzentrale Klassenräume

#### 03.01 Feldgeräte

*Hinweis: Alle Feldgeräte sind inkl. Montage und notwendigem Zubehör anzubieten.*

*Hinweis: Tauchtemperaturfühler Verteiler*

**03.01.0001 Tauchtemperaturfühler mit Schutzrohr Ni1000, Eintauchtiefe 150 mm**
Tauchtemperaturfühler mit Schutzrohr Ni1000, Eintauchtiefe 150 mm

Gewindenippel  :  G1/2A, PN10
Schutzart  :  IP 42 IP 54 mit Kabelverschraubung
Messelement  :  Ni 1000 Ohm
Verwendbereich  :  -30...+130 GradC
Anschluss  :  2-adrig

Fabrikat  :  Siemens
Type  :  QAE2120.015

Komplett liefern und betriebsbereit montieren.
Menge: 4,000 ST
Kostengruppe DIN 276 2018-12: 481

*Hinweis: Intelligent Valve*

**03.01.0002 Elektro. druckunabhängiges Regelventil PN16, DN40 G 2 1/4 B, V100 11.5 m3/h**
Elektronisches druckunabhängiges dynamisches Regelventil PN16, Nennweite DN40,mit Durchfluss-, Temperatur- und Energieerfassung. Als Dynamisches Regelventil, Differenzdruckregler,
Vorlauftemperaturregler einsetzbar. Mit adaptierter Volumenstrombegrenzung Durchgangsventil mit Aussengew.G 2 1/4B bestehend aus kommunikativem Regler,Regelkugelhahn mit hochauflösendem Stellantrieb,Ultraschall-Durchfluss-Sensor und gepaarten Temperatursensoren Nominaler Durchfluss V100: 11500l/h

Einstellbereich
Volumenstrombegrenzung  :  3500 ..11500 l/h (33 .. 100% von  V100)
Regelgenauigkeit  :  Wasser ±5 %, Wasser mit Ethylen  glykol ±10 %
Betriebsarten  :  Volumendurchfluss-, Leistungs- oder  Positionsregelung Zusätzlich Volu  menstrom-, Leistungs- Und Tempe  raturbegrenzungen aktivierbar.

Sollwert / Rückmeldung wählbar zwischen analog I/0 oder Netzwerk
    -  Analog I/0 0..10V, 2..10V, 4..20 mA
    -  Netzwerk: BACnet/IP

Kommunikativer Regler mit Ethernet Schnittstelle 2 x RJ45, geschirmt, 2-Port-Ethernet- Switch für Verkabelung über Linientopologie von bis zu 10 Geräten BACnet/IP Kommunikation (BTL- zertifiziert) zur Einbindung in GLT Unterstützt Cloudverbindung in Siemens Operations Manager. Parametrierung und Konfiguration mittels Siemens ABT Site

    -  GLT (BACnet / IP)
    -  USB (2.0) Typ micro B

Status Visualisierung mittels Service-und Kommunikations-LEDs. Lokale Bedienung über Service- Taste. Flexible Montage des Reglers Getrennte Montage von Durchfluss-Sensors und Regelventil möglich

Technische Daten:
Aussengew. G 2 1/4 B n. ISO 228-1

Zul. Betriebsdruck  :  1600 kPa (16 bar)
Maximaler Schliessdruck  :  800 kPa
Max. Differenzdruck  :  350 kPa (3.5 bar)
Durchflusskennlinie  :  wählbar zwischen linear / gleichpro  zentig (VDI2178) / Wärmetauscher  optimiert
Leckrate  :  Wasserdicht nach EN 60534-4
  L/1, besser Klasse 5
Zulässige Medien  :  Kalt- und Warmwasser, Wasser mit  Ethylenglykol # 50 %
Empfehlung  :  Wasserbeh. nach VDI2035
Mediumstemperatur  :  +1...120 Grad C Wasser mit Ethylen  glykol -10...90 °C
Kugelhahnkörper  :  Entzinkungsfreies Messing CW602N  (DZR)
Kugel  :  DZR, verchromt und poliert
Stössel  :  Messing, mit großer Gleitfläche und  Teflon-Gleitring
Kugeldichtung  :  PTFE
Stopfbuchse  :  Doppel O-Ringe aus EPDM
Betriebsspannung  :  24 V AC/DC, 50/60 Hz
Steuersig  :  0/2...10 VDC; 4..20mA
Rückmeldung  :  0/2...10 VDC;4..20mA
Kommunikation  :  BACnet / IP, Modbus RTU
Ethernet  :  2 x RJ45-Buchse
Gehäuseschutzart  :  IP 54 (IEC 529)
Schutztülle/-kappe für RJ45 beiliegend

Schutzklasse  :  III(IEC730-1)(Kleinspan.)
  Umgebungsbed. Betrieb nach  EN60731-3-3
  Temperatur (allgemein) – 5 .. 55  Grad C Feuchte (ohne Betauung)  5..95% r.F.
  Hochauflösender Stellantrieb
GLA161.9E/HR Lauf.  :  90 s / Drehwin. 90
Nenndrehmoment  :  10 Nm Ultraschall Durchfluss-Sensor
Messgen  :  Wasser +/- 2%(25…100% V100)
  Wasser mit Ethylenglykol +/- 6%
  (25..100% von V100)
minimale Durchflussmessung  :  0,8% von V100
Sensorgehäuse  :  Entzinkungsfr. Messing CW602N  (DZR)

Einbaustelle für direkttauch.Tempsensor EZU10-2615 mit M10 x 1 Anschluss Temperatursen. EZU10-2615: PT1000(385)

Temperaturmessgen.  :  Klasse B,EN60751
Sensoren gepaart  :  +/- 0.2 K bei 20 K

Fabrikat  :  Siemens
Type  :  EVG4U10A040

Komplett liefern und betriebsbereit montieren.
Menge: 1,000 ST
Kostengruppe DIN 276 2018-12: 481

*Hinweis: Wärmemengenzähler*

**03.01.0003 Ultraschall-Wärmezähler 10,0 m3/h, 300mm, PN25, DN 40**
Ultraschall-Wärmezähler 10,0 m3/h, 300mm, PN25, DN 40
Vollständige Typen-/Bestellbezeichnung: UH50-A61C-XX06-E 0N-0000-M2A für Einbau im Rücklauf, Fühleranschluß 2 Leiter, Nenndurchfluss 10,0 m3/h, Baulänge 300mm, Nenndruck PN25, Anschluss DN 40, Splitausführung mit 1,5m Kabel, Steuerleiung fest,
Zifferblatt: für Deutschland, Fühler für den externen Einbau, Fühler Pt500, austauschbar, Fühlerdurchmesser LW6,0, Eintauchlänge 100mm, Kabellänge 5m, Maximaltemperatur Fühler 180 Grad C,
Maximaldruck Fühler 25bar, ohne Spannungsversorgung, 2 Kommunikationsmodule nachrüstbar, konform gemäß MID Klasse 2,
Anzeige kWh (bis qp 10) - statisch

Fabrikat  :  Siemens
Type  :  UH50-A61-00

Komplett liefern und betriebsbereit montieren.

Netzmodul AC 230 V

Fabrikat  :  Siemens
Type  :  WZU-AC110/230-15

Komplett liefern und betriebsbereit montieren.

M-Bus Modul 4 Generation nach EN 13757 und DIN 1434-3
1x M-Bus Modul nach EN 13757 und DIN 1434-3 (G4 - Generation 4 - ab FW 5.15)

Fabrikat  :  Siemens
Type  :  WZU-MB-G4

Komplett liefern und betriebsbereit montieren.
Menge: 1,000 ST
Kostengruppe DIN 276 2018-12: 481

#### 03.02 Automationsstation

*Hinweis: Automationsstation neu*

**03.02.0001 Automationsstation bis 50 DP BACnet BACnet/SC o. /IP Rev. 1.20 B-BC, Modbus**
Automationsstation bis 50 DP BACnet BACnet/SC o. /IP Rev. 1.20 B-BC, Modbus
Modulare, frei programmierbare Automationsstation mit BACnet/SC bzw. BACnet/IP für bis zu 50 physikalische und 40 kommunikative DP zum energieeffizienten, wirtschaftlichen und sicheren Betrieb gebäudetechnischer Systeme mit Gebäudeautomationsfunktionen bis Automatisierungsgrad A gemäss DIN V 18599-11 und ISO 52120, konform zu GEG mit TÜV-Zertifikat. Cybersicherheits-Funktionen gemäss IEC 62443-4-2 SL2, mit TÜV Zertifikat. 16 Ein-/Ausgänge Onboard, Modular erweiterbar auf bis zu 50 physikalische DP  und 40 kommunikativen DP zum Steuern, Regeln, Überwachen und Optimieren von betriebstechnischen Anlagen, Funktionen nach ISO 16484-2 und VDI3814.
    -  BACnet Building Controller V1.20, B-BC(BTL-Label)
    -  AMEV BACnet 2017, Profile AS-B
    -  Kommunikation konfigurierbar BACnet/IP oder BACnet/SC  (Secure Connect).

BACnet/SC-Kommunikation:
    -  unter Verwendung des Verschlüsselungsstandards TLS1.3
    -  Teilnehmer Authentifizierung mit X.509 Zertifikate
    -  Konfigurierbar als BACnet/SC Node

Integrierte Schnittstellen:
    -  integrierter 2-Port Ethernet Switch für kostengünstige Verkabe  lung
    -  Web-Interface zum  Beobachten, lokalem Bedienen und zur  Inbetriebnahme
    -  WLAN IEEE 802.11b/g/n 2,4GHz aktivierbar für Service und
  Inbetriebnahme
    -  selbstaufbauender E/A Modulbus für Messen, Melden, Schal  ten, Stellen, Zählen.
    -  1x konfigurierbare Schnittstellen für Modbus RTU oder M-Bus
    -  1x Schnittstelle für  KNX/PL-Link
    -  Max. Anzahl Hardwaredatenpunkte Onboard 16
    -  Max. Anzahl Hardwaredatenpunkte inkl. Onboard 50
    -  Max. Anzahl Datenpunkte Modbus TCP, Modbus RTU oder  M-Bus 40
    -  Max Anzahl Gesamtdatenpunkte 90
    -  Max Anzahl KNX/PL-Link Geräte 64

Integrierte Sicherheitsfunktionen:
    -  verschlüsselte Kommunikation BACnet/SC
    -  verschlüsselte Kommunikation zum Web Server (https)
    -  signierte Gerätefirmware
    -  Penetration Test und Bereitstellung von Sicherheitsupdates
    -  IEEE 802.1X Unterstützung

Leistungsmerkmale:
    -  Frei programmierbar (in Anlehnung an den CEN-Standard  11312).
    -  Systemfunktionen gemäss B-BC (Alarmierung, Zeitplanung,
  Trendfunktionen, Zugriffsschutz)
    -  Echtzeituhr und Datensicherung bei Spannungsausfall mit Su  percap
    -  farbige LEDs für Systemdiagnose
    -  Automatische Netzwiederkehr
    -  Laden von Programmänderungen ohne Anlagenbetriebsunter  brechung
    -  Historischer Datenspeicher
    -  Ereignisorientierte Datenübertragung
    -  Hocheffizienter und flexibler Zugriffsschutz über vordefinierte,
  änderbare und erweiterbare Benutzerprofile und Benutzerrol  len
    -  Timemaster RTC, NTP

Gerätedaten:
    -  Flash-ROM-Speicher zur Firmware-Aktualisierung
    -  Speisung AC 24V oder DC 24V
    -  EU-Konformität (CE)
    -  Schutzart EN60529: Front IP 30, Terminal IP20
    -  Abmessungen (HxBxT) 124x198x71 mm

Fabrikat  :  Siemens
Type  :  PXC4.E16-2

Komplett liefern und betriebsbereit montieren.
Menge: 1,000 ST
Kostengruppe DIN 276 2018-12: 482

*Hinweis: Touch-Panel*

**03.02.0002 Touch Panel 7" BACnet/SC o. /IP mit integriertem Web-Server**
Touch Panel 7" BACnet/SC o. /IP mit integriertem Web-Server als BACnet-Client im Netzwerk auf Basis DIN EN ISO 16484-5 (BACnet).

Leistungsmerkmale:
    -  Kommunikation konfigurierbar BACnet/IP oder BACnet/SC  (Secure Connect).

BACnet/SC-Kommunikation:
    -  unter Verwendung des Verschlüsselungsstandards TLS1.3
    -  Teilnehmer Authentifizierung mit X.509 Zertifikate
    -  Bedienen und Beobachten der Anlagenfunktionen (Alarme,
  Zeitschaltprogramme, Kalender, Sollwertänderungen,
  Anzeige von Istwerten etc.)
    -  optionale Anzeige und Bedienung von kundenspezifischen An  lagengrafiken erstellbar
    -  Bilderstellung im integrierten Grafikeditor (wahlweise im
  Offline Tool)
    -  integrierte BACnet Browser mit online Zugriff auf alle im Sys  tem vorhandenen BACnet Objekte
    -  Anwendersicht: Darstellung von bis zu 500 BACnet Objekten
    -  BACnet zertifiziert nach Geräteprofil  B-OD Version 1.16
    -  eingebauter Web-Server zum Anschluss zusätzlicher Endgerä  te mit HTML5-Browser (PC oder Tablet)
    -  7" hochauflösende, kapazitives Touch-Display im Breitbild-For  mat
    -  Typ TFT mit 16.7 Mio Farben
    -  Multi Touch Bedienung (Zoomen, Wischen)
    -  Kompakter Aufbau mit geringer Einbautiefe, für die Montage in
  Schaltschranktüren (nicht für den Wandweinbau geeignet)
    -  Auflösung:  1024 x 600 Pixel(16:9)
    -  LED Hintergrundbeleuchtung, dimmbar
    -  LED zur Alarmanzeige bei inaktivem Bildschirm
    -  Anschluss über Ethernet RJ45
    -  Betriebsspannung AC 24V, oder DC 24V
    -  Kunststoff-Rahmen Gehäuseschutzart nach EN 60529
    -  Von vorne: IP54
    -  Von hinten: IP20 (bei Schaltschrankeinbau)

Fabrikat  :  Siemens
Type  :  PXM30.E

Komplett liefern und betriebsbereit montieren.
Menge: 1,000 ST
Kostengruppe DIN 276 2018-12: 482

**03.02.0003 Aufputz Montage-Set für PXM30-1, PXM30.E**
Aufputz Montage-Set für PXM30-1, PXM30.E

Anwendungen:
    -  Einfache Abdeckung von Schaltschrankausschnitten
  138x138mm
    -  Wandbefestigung eines Bediengerätes PXM30-1 oder  PXM30.E

Material  :  rostfreies Stahlblech
Abmessung  :  232 x 167 x 40mm

Fabrikat  :  Siemens
Type  :  PXA.S30

Komplett liefern und betriebsbereit montieren.
Menge: 1,000 ST
Kostengruppe DIN 276 2018-12: 482

*Hinweis: Switch*

**03.02.0004 SCALANCE XB004-1G unmanaged Switch 4 x 10/100/1000 Mbit/s + 1 GBit/s MM LWL**
SCALANCE XB004-1G unmanaged Industrial
Ethernet Switch für 10/100/1000 Mbit/s; zum Aufbau von kleinen Stern- und Linienstrukturen; LED-Diagnose, IP20, DC 24V Spannungsversorgung, mit 4x 10/100/1000 Mbit/s RJ45 Ports elektrisch und 1 x 1000 Mbit/s SC-Port optisch (Multimode, Glas), bis max. 750 m Handbuch als Download verfügbar
inkl. Montage im Schaltschrank

Fabrikat  :  Siemens
Type  :  6GK5004-1GL10-1AB2

Komplett liefern und betriebsbereit montieren.
Menge: 1,000 ST
Kostengruppe DIN 276 2018-12: 482

**03.02.0005 LOGO!POWER 24 V / 1,3 A Geregelte Stromversorgung Eingang: AC 100-240 V**
LOGO!POWER 24 V / 1,3 A Geregelte

Stromversorgung Eingang  :  AC 100-240 V
Ausgang  :  DC 24 V / 1,3 A
inkl. Montage im Schaltschrank

Fabrikat  :  Siemens
Type  :  6EP3331-6SB00-0AY0

Komplett liefern und betriebsbereit montieren.
Menge: 1,000 ST
Kostengruppe DIN 276 2018-12: 482

**03.02.0006 Patchkabel Cat. 8.2, bis 3m Länge RJ45 Stecker**
Patchkabel Cat. 8.2, bis 3m Länge RJ45 Stecker

Komplett liefern und betriebsbereit montieren.
Menge: 3,000 ST
Kostengruppe DIN 276 2018-12: 482

**03.02.0007 LWL Patchkabel OM4 oder OS2 bis 3m Länge Stecker passend zu den Aktiven Komponent**
LWL Patchkabel OM4 oder OS2 bis 3m Länge Stecker passend zu den Aktiven Komponent

Komplett liefern und betriebsbereit montieren.
Menge: 2,000 ST
Kostengruppe DIN 276 2018-12: 482

#### 03.03 Schaltschrank

*Hinweis: Vorbemerkung Schaltschrank*
Vorbemerkung Schaltschrank
Schaltschrank als Standschaltschrank,
Schutzart  :  IP55 mit Türeinbau.
Gehäuse in Stahlblechkonstruktion bestehend aus:
Korpus  :  1,5mm Stahlblech, Gehäuseboden  mit abgedichteter Kabelflanschplatte,  Tür 2,0mm Stahlblech, aufliegend  mit Dichtungsprofilgummi, senkrech  ten Montagelochleisten, verdeckten  Scharnieren, Vorreiberverschluss mit  Doppel- barteinsatz nach DIN 43668. Oberflächenausführung  :  Decklack RAL 7035 Lichtgrau
  Struktur.
Montageplatte  :  3,0mm Stahlblech, allseits gekantet,  tiefenverstellbar,
  Kabelabfangschienen mit Befesti  gungswinkeln und Rangierkanal  gem. VDE0660-5/11.67, Gummi-  Klemmprofile für Bodenbleche,  Schaltplantasche DIN A4.

Die Schaltschränke sind in transportfähigen Einheiten anzuliefern und an dem vorgesehenen Platz betriebsfertig zu montieren.

Kabeleinführung  :  nach Absprache AG über Kabelver  schraubungen.

Die Schaltschränke sind als freistehende stahlblechgekapselte Schrankreihe mit verschließbaren Fronttüren (Öffnungswinkel 120°) zu liefern. Die Türeinbauten für die Hand-Not-Bedienebene sind durch verschließbare Sichtfenster gegen unbefugte Bedienung zu schützen. Als Platzreserve ist 20% sowie nach Klimatafel VDE0660-b/11.67 entsprechende Reserve in den Verdrahtungskanälen vorzuhalten.

Vorgeschriebene Schutzart der Schaltschränke ist IP55. Die Vorschriften der Unfallverhütungsvorschrift (BGV A3) sind einzuhalten.

Die Klemmleisten sind je nach Spannung räumlich zu trennen und mit der jeweiligen Spannung zu kennzeichnen.Als Schaltschrankinnenbeleuchtung sind Beleuchtungen mit Türkontakt vorzusehen (für DDC-Felder Linestra-Leuchten).

Jedes Schaltschrankfeld wird mit einer Servicesteckdose ausgerüstet. Für erforderliche Wärmeabfuhr (max. 40 Grad C) sind Filterlüfter mit Thermostat auszuführen. Die notwendige Wärmeabfuhr ist durch den Errichter zu ermitteln und sicherzustellen. Bauteilbeschriftungen sind generell doppelt auf der Montageplatte und dem Bauteil vorzusehen. Sicherheits- relevante Steuerungen sind grundsätzlich in Schütztechnik zu realisieren.

Alle Baugruppen sind komplett funktionsfähig, eingebaut und verdrahtet, einschließlich allem erforderlichen Zubehör.

Die Hand-Notbedienebene ist von der DDC-Unterstation unabhängig mit Spannung zu versorgen. Steuertrafos für 230 V~ und 24 V~ müssen der VDE 0551 entsprechen. Je Schaltschrankeinheit ist eine Sammelstörmeldeleuchte in die Front einzubauen.

Steuerspannungen sind auf Fallmeldungen zu überwachen und auf die GLT aufzuschalten.

Betriebs- und Störmeldungen müssen im Notbetrieb auch bei Ausfall der DDC-UST angezeigt werden. Die Vorgaben nach dem Blitzschutzzonenkonzept der VDE sind einzuhalten.

Schaltfelder sind als Einzelfelder zuliefern. Reihenklemmen sind nach DIN 53480 auszuführen, Nullleitertrennklemmen für Abgänge bis 16mm²,Schutzleiterklemme für Abgänge bis 35mm², gem. VDE0100. Kabelverschraubungen gem. Schaltplan/ Kabelliste mit 10% Reserve- verschraubungen. Verdrahtungsfarben und Aufbauvorgaben nach DIN und VDE, VDE- und EVU-Vorschriften in aktueller Version sowie VBG4 entsprechend ausgeführt, eine entsprechende Bescheinigung ist bei Abnahme vorzulegen. Türbeschriftung unverlierbar mit Resopalschildern.

Dokumentation mit CAD-Programm erstellt, bestehend aus:
Schaltpläne, Kabellisten, Aufbauzeichnung, Ansichtszeichnung, Klemmenpläne mit Kabeleintragung, Klemmenübersichtsplan, Stück-/ Fabrikatsliste, Schildertextliste. Die Fabrikatsliste und Schaltpläne sind vor Ausführung zur Genehmigung vorzulegen.
Komplett verdrahtet funktionsfähig mit nachfolgend beschriebenen Schaltfunktionsgruppen und Einbaugruppen auf Klemmleiste verdrahtet und transportverpackt.

Die Dokumentation ist in 4-facher Ausführung zu liefern.

*Hinweis*
Schaltschrank (Wandgehäuse) VDE Messung Schaltschrank, Motorstrommessung und Schleifenmessung sind enthalten. Keine Isolationsmessung und sonstige Messungen Die hier gaplante Anwendung der Anlage passt gerade so in den Schaltschrank mit der gewünschten Dimension. Die Standard-Platzreserve kann hier nicht mehr eingehalten werden.

**03.03.0001 Schaltschrank Wandgehäuse**
Wandschrank ca 760x760x400mm
wie zuvor beschrieben.

Komplett liefern und betriebsbereit montieren.
Menge: 1,000 St
Kostengruppe DIN 276 2018-12: 482

**03.03.0002 Schaltplantasche**
Schaltplantasche

Komplett liefern und betriebsbereit montieren.
Menge: 1,000 ST
Kostengruppe DIN 276 2018-12: 482

**03.03.0003 Komfortgriff für Profilhalbzylinder**
Komfortgriff für Profilhalbzylinder

Komplett liefern und betriebsbereit montieren.
Menge: 1,000 ST
Kostengruppe DIN 276 2018-12: 482

**03.03.0004 Beleuchtung (LED)**
Beleuchtung (LED)

Komplett liefern und betriebsbereit montieren.
Menge: 1,000 ST
Kostengruppe DIN 276 2018-12: 482

**03.03.0005 Steckdose mit FI**
Steckdose mit FI

Komplett liefern und betriebsbereit montieren.
Menge: 1,000 ST
Kostengruppe DIN 276 2018-12: 482

**03.03.0006 Netzeinspeisung 230V**
Netzeinspeisung 230V

Komplett liefern und betriebsbereit montieren.
Menge: 1,000 ST
Kostengruppe DIN 276 2018-12: 482

**03.03.0007 Trafo 24 AC DDC bis 1000VA ohne**
Trafo 24 AC DDC bis 1000VA ohne

Komplett liefern und betriebsbereit montieren.
Menge: 1,000 ST
Kostengruppe DIN 276 2018-12: 482

**03.03.0008 Sicherungsautomat 2 bis 10 A,-1-pol. mit Hilfsschalter 230V oder 24V AC**
Sicherungsautomat 2 bis 10 A,-1-pol. mit Hilfsschalter 230V oder 24V AC

Komplett liefern und betriebsbereit montieren.
Menge: 3,000 ST
Kostengruppe DIN 276 2018-12: 482

**03.03.0009 Überspannungsschutz 1-pol.**
Überspannungsschutz 1-pol.

Komplett liefern und betriebsbereit montieren.
Menge: 1,000 ST
Kostengruppe DIN 276 2018-12: 482

**03.03.0010 Einbau/ Verdrahtung Switch**
Einbau/ Verdrahtung Switch

Komplett liefern und betriebsbereit montieren.
Menge: 1,000 ST
Kostengruppe DIN 276 2018-12: 482

**03.03.0011 Einbau/ Verdrahtung Touchpanel 7"**
Einbau/ Verdrahtung Touchpanel 7"

Komplett liefern und betriebsbereit montieren.
Menge: 1,000 ST
Kostengruppe DIN 276 2018-12: 482

**03.03.0012 Einbau/ Verdrahtung DDC(gemäß Auslegung)**
Einbau/ Verdrahtung DDC(gemäß Auslegung)

Komplett liefern und betriebsbereit montieren.
Menge: 1,000 ST
Kostengruppe DIN 276 2018-12: 482

**03.03.0013 Leistungsbaugruppe Pumpe 230V bis 1kW (Freigabe, RM, SSM)**
Leistungsbaugruppe Pumpe 230V bis 1kW (Freigabe, RM, SSM)

Komplett liefern und betriebsbereit montieren.
Menge: 1,000 ST
Kostengruppe DIN 276 2018-12: 482

**03.03.0014 Baugruppe Ventil 24V, 0-10V mit RM 0-10V AO/AI DDC**
Baugruppe Ventil 24V, 0-10V mit RM 0-10V AO/AI DDC

Komplett liefern und betriebsbereit montieren.
Menge: 1,000 ST
Kostengruppe DIN 276 2018-12: 482

**03.03.0015 Baugruppe passiver Fühler NI1000**
Baugruppe passiver Fühler NI1000

Komplett liefern und betriebsbereit montieren.
Menge: 4,000 ST
Kostengruppe DIN 276 2018-12: 482

**03.03.0016 Baugruppe BUS (3-Polig von PXC7) ModBus/ M-BUS**
Baugruppe BUS (3-Polig von PXC7) ModBus/ M-BUS

Komplett liefern und betriebsbereit montieren.
Menge: 2,000 ST
Kostengruppe DIN 276 2018-12: 482

**03.03.0017 Hilfsschütz 4 Kontakte Spulenspannung 24 bis 230V**
Hilfsschütz 4 Kontakte Spulenspannung 24 bis 230V

Komplett liefern und betriebsbereit montieren.
Menge: 2,000 ST
Kostengruppe DIN 276 2018-12: 482

**03.03.0018 Lieferung, Aufstellen und mechanische Verbindung sowie Befestigung Wand/Decke**
Lieferung, Aufstellen und mechanische Verbindung sowie Befestigung Wand/Decke

Komplett liefern und betriebsbereit montieren.
Menge: 1,000 ST
Kostengruppe DIN 276 2018-12: 482

**03.03.0019 Elektrische Inbetriebnahme einschliessl. messen Motorströme und einstellen PKZ**
Elektrische Inbetriebnahme einschliessl. messen Motorströme und einstellen PKZ

Komplett liefern und betriebsbereit montieren.
Menge: 1,000 ST
Kostengruppe DIN 276 2018-12: 482

**03.03.0020 Netzwerkanschlußdose Cat. 8.2, 2xRJ45 Hutschien, Vollschirmung (Nachrüstung)**
Netzwerkanschlußdose Cat. 8.2, 2xRJ45 Hutschien, Vollschirmung (Nachrüstung)

Komplett liefern und betriebsbereit montieren.
Menge: 2,000 ST
Kostengruppe DIN 276 2018-12: 482

### 04 Allgemein

#### 04.01 Dienstleistungen

*Hinweis: Dienstleistungen*

**04.01.0001 Projektierung/Konfigurierung**
Projektierung/Konfigurierung nach DIN EN ISO 16484-3
Ermittlung der endgültigen technischen Lösung passend zu den
durch den Planer Anlagenhersteller und Endbenutzer
definierten Anforderungen und deren Umsetzung in der Montage-
und Werkstattplanung, bestehend aus:
    -  Koordination, Terminverfolgung und Baustellenüberwachung in
  Abstimmung mit dem Bauherrn, dem Planer und / oder den
  Gewerkelieferanten.
    -  Aktualisierung der Anlagenschemata mit Darstellung der
  wesentlichen GA Komponenten.
    -  Erstellen der Funktionsbeschreibung nach Vorgabe des
  Bauherren/Planungsbüro. Gemeinsame Festlegung aller
  notwendigen Verriegelungen, Ablaufsteuerungen,
  Anlaufbedingungen, Regelungsparameter, Zeitprogramme
  (Belegungspläne).
    -  Abklärung und gemeinsame Definition mit dem Auftraggeber
  von Betriebsmittelkennzeichen, Benutzeradressen,
  Benutzerstrukturen.
    -  Automationsstations-Belegungspläne einschließlich
  Adressierung der Informationslisten erstellen.
    -  Bearbeitung und Koordination der von den einzelnen
  Gewerken zur Verfügung gestellten Informationslisten nach
  DIN/EN neuesten Stand.
    -  Erstellen der Geräte- und Stücklisten für den GA-Teil.
    -  Übersichtsplan der Standorte von Bedienungseinrichtungen
  und Informationsschwerpunkten.
    -  Festlegung der verbindlichen Ausführung der Stellgeräte (z.B.
  NW der Ventile, Größe von Klappenstellantrieben).
    -  Festlegung der Montageorte der Peripheriegeräte in
  Abstimmung mit den einzelnen Gewerken.
    -  Teilnahme an den vereinbarten Baustellenbesprechungen.
    -  System- und Netzwerkbeschreibung sowie Netzwerkplan
  für die hier ausgeschriebene GA/GA-Leistung."
Menge: 1,000 psch
Kostengruppe DIN 276 2018-12: 481

**04.01.0002 Programmierung**
Programmierung
Konfiguration der Automationsstrategien gemäß
DIN EN ISO 16484-3
Umsetzung der endgültigen technischen Lösung zur
Programmierung und Eingabe einer oder mehreren
Automations, Steuer- und Regelstrategien für die
Automationseinrichtung, bestehend aus:
    -  Programmerstellung der Regel-, Sicherheits-, Optimierungs-,
  Kommunikations- und Steuerfunktionen. Basis hierfür sind die
  vorgegebenen und genehmigten Funktionsbeschreibung
  Schaltzeiten, Sollwerte sowie alle Betriebsrelevanten
  Funktionen des Auftraggebers.
  Die Programmerstellung hat in Funktionsplan-Technologie
  durch das Personal des Herstellers der Automationsstation
  zu erfolgen.
    -  Download der Programmdatein der Automations-Strategien in  die Automationseinrichtungen.
Menge: 1,000 ST
Kostengruppe DIN 276 2018-12: 482

**04.01.0003 Inbetriebnahme**
Inbetriebnahme
Inbetriebnahme der GA-Anlage gemäß DIN EN ISO 16484-3
    -  Überprüfen der Feldgeräte des regeltechnischen Teiles wie  Fühler, Ventile auf fachgerechte Montage, Anschluss sowie
  Funktion, soweit im Leistungs- und Lieferumfang enthalten.
    -  Prüfen der Ein- und Ausgänge der Automationsstation auf
  Zugehörigkeit sowie Funktionalität.
  Alle physikalischen Funktionen sind einzeln zu überprüfen, die
  vorgegebenen Parameter einzustellen und die geforderten
  Grund- und Verarbeitungsfunktionen sicherzustellen.
    -  Funktionsprüfung, Einregulierung und Feinabstimmung der
  Regelkreise, einschl. Simulation und Funktionsnachweis der
  Automations-Strategien.
    -  Die Inbetriebnahme und die Einregulierung der Anlagen und
  Anlagenteile sind, soweit erforderlich, gemeinsam mit den
  beteiligten Gewerken durchzuführen.

Datenpunktprüfung 1:1 Test
beinhaltet die Überprüfung aller an den Automationsstationen
aufgeschalteten Datenpunkte gemeinsam mit der
Regelungsfachfima.
Die Prüfung ist in einem Protokoll zu dokumentieren.
Die Einzelprüfung der Informationen und Funktionen der GA durch
den AN ist mit dem Bauherrn abzustimmen.
Menge: 1,000 ST
Kostengruppe DIN 276 2018-12: 482

**04.01.0004 Dokumentation**
Dokumentation
Erstellen der Dokumentation
bestehend aus:
    -  Automationsstations-Belegungspläne einschließlich
  Adressierung.
    -  Anlagen-/Regelschemen
    -  Stücklisten/Gerätebeschreibungen aller im Liefer- und
  Leistungsumfang enthaltenen Produkte des
  Auftragnehmers
    -  Übersichtsplan mit Eintragungen der Standorte von
  Bedieneinrichtungen sowie Informationsschwerpunkten.
    -  System- und Netzwerkbeschreibung sowie Netzwerkplan für  die errichtete GA-Anlage
    -  Funktionsbeschreibung der kompletten GA Anlage.
    -  Protokoll über die Einweisung des Bedienpersonals.
    -  Vorgeschriebene Werks- und Prüfbescheinigungen sind
  zu liefern.
Menge: 1,000 ST
Kostengruppe DIN 276 2018-12: 482

**04.01.0005 Einweisung**
Menge: 1,000 ST
Kostengruppe DIN 276 2018-12: 482

**04.01.0006 Anschluss beidseitig 2 bis 6x2x0,8**
Anschluss beidseitig 2 bis 6x2x0,8
Anschlussarbeiten beidseitig
Anschluss von Schwachstromleitungen an Schaltschränke,
Verteiler, Schaltgeräte, Motoren, Feldgeräte usw., einschließlich
Aderendhülsen bei flexiblen Leitungen, Unterlege- und
Zahnscheiben, Löt- bzw. Wickelmaterial sowie wasserdichte
Verschraubungen. Leitungen ablängen, absetzen, einführen,
kennzeichnen, gegen mech. Belastung sichern und betriebsfertig
anklemmen einschließlich Abschirmung soweit erforderlich.
Leitungsquerschnitt 2x2x0,8 bis 6x2x0,8 mm
inkl. Abzweigdose
Menge: 40,000 ST
Kostengruppe DIN 276 2018-12: 484

**04.01.0007 Anschluss beidseitig 3 bis 5x1,5**
Anschluss beidseitig 3 bis 5x1,5
Anschlussarbeiten beidseitig
Anschluss von Elektrokabel und -leitungen an Schaltschränke,
Verteiler, Schaltgeräte, Motoren, Feldgeräte usw., einschließlich
Überzugschlauch, Kabelschuhen oder Aderendhülsen bei flexiblen
Leitungen, Unterlege- und Zahnscheiben sowie wasserdichte
Verschraubungen. Leitungen ablängen, absetzen, einführen,
kennzeichnen, gegen mech. Belastung sichern und betriebsfertig
anklemmen.
Leitungsquerschnitt 3x1,5 bis 5x1,5 mm²
inkl. Abzweigdose
Menge: 20,000 ST
Kostengruppe DIN 276 2018-12: 484

**04.01.0008 Anschluss beidseitig 3 bis 7x2,5**
Anschluss beidseitig 3 bis 7x2,5
Anschlussarbeiten beidseitig
Anschluss von Elektrokabel und -leitungen an Schaltschränke,
Verteiler, Schaltgeräte, Motoren, Feldgeräte usw., einschließlich
Überzugschlauch, Kabelschuhen oder Aderendhülsen bei flexiblen
Leitungen, Unterlege- und Zahnscheiben sowie wasserdichte
Verschraubungen. Leitungen ablängen, absetzen, einführen,
kennzeichnen, gegen mech. Belastung sichern und betriebsfertig
anklemmen.
Leitungsquerschnitt 3x2,5 bis 7x2,5 mm²
inkl. Abzweigdose
Menge: 10,000 ST
Kostengruppe DIN 276 2018-12: 484

**04.01.0009 Anschluss beidseitig 7 bis 12x1,5**
Anschluss beidseitig 7 bis 12x1,5
Anschlussarbeiten beidseitig
Anschluss von Elektrokabel und -leitungen an Schaltschränke,
Verteiler, Schaltgeräte, Motoren, Feldgeräte usw., einschließlich
Überzugschlauch, Kabelschuhen oder Aderendhülsen bei flexiblen
Leitungen, Unterleg- und Zahnscheiben sowie wasserdichte
Verschraubungen. Leitungen ablängen, absetzen, einführen,
kennzeichnen, gegen mech. Belastung sichern und betriebsfertig
anklemmen.
Leitungsquerschnitt 7x1,5 bis 12x1,5 mm²
inkl. Abzweigdose
Menge: 10,000 ST
Kostengruppe DIN 276 2018-12: 484

**04.01.0010 Nachregulierung 3 mal im Winter**
Menge: 3,000 ST
Kostengruppe DIN 276 2018-12: 482

#### 04.02 Aufschaltung GLT

*Hinweis: Aufschaltung auf bestehende Gebäudemanagementsoftware Desigo CC*

*Hinweis: Die Automationsstationen sind über eine Netzwerkverbindung*
Die Automationsstationen sind über eine Netzwerkverbindung
(BACnet/IP ) auf das vorhandene Cloudbasierte Gebäudemanagementsystem der Fa. Siemens DESIGO CC bei der Kreisverwaltung Rhein-Pfalz-Kreis aufzuschalten. Gebäudemanagementplattform als Cloud- Applikation stellt dem Auftraggeber die Funktionen eines Gebäudemanagement- systems aus der Cloud zur Verfügung, die
über einen Browser oder eine App aufgerufen werden kann. Die dafür notwendigen IT-Komponenten werden vom Auftragnehmer betrieben und dem Kunden in Form eines Service Models zur Nutzung zur Verfügung gestellt. Als Busprotokoll für die Gebäudeautomation ist das offene Datenprotokoll BACnet nach DIN EN ISO 16484-5 vorgegeben. Aus Wartungs- und Gewährleistungsgründen
sind die Leistungen durch den Anlagenerrichter (Fa. Siemens) durchzuführen und gemeinsam mit der IT der Kreisverwaltung abzustimmen. Für die Aufschaltung muss eine dauerhafte Anbindung an die Automationsstation vorhanden sein. Die Internetanbindung wird bauseitig beigestellt. Der Anbieter übernimmt die Koordination und EDV-mässige Klärung der Fernaufschaltung mit der Endkunden-IT selbständig und stellt dafür ausgebildetes Personal zur Verfügung. Zur Anbindung ist eine direkte Verbindung der Automationsstation zur Cloudplattform über einen Bacnet- Datensammler notwendig. Die Kommunikationsverbindung ist mittels IP- Sec Protokoll gesichert. Die Anbindung an die Siemens Cloud-Plattform kann nur durch Siemens realisiert werden. Aktuellste Anforderungen an die Datensicherheit sind hinsichtlich Verwendung VPN, Zugriffschutz und Verschlüsselung (min. 128Bit Verschlüsselung) unbedingt zu erfüllen und nachzuweisen. Folgende Leistungen sind durch den Lieferant zu erbringen:

    -  Lieferung eines Routers zur Initiierung der IP Sec Verbindung
    -  Bereitstellung einer IPSec-fähige Firewall

*Hinweis: Zum Schutz vor Cyber-Bedrohungen und Cyber-Risiken müssen mindestens die folgenden Anforderungen erfüllt werden.*
Zum Schutz vor Cyber-Bedrohungen und Cyber-Risiken müssen mindestens die folgenden Anforderungen erfüllt werden.

Cybersecurity - Information Security Governance Nachweis eines installierten und etablierten Informationssicherheits-Systems. Ein gültiges Zertifikat zum Nachweis muss von einer anerkannten, unabhängigen Akkreditierungsstelle gemäß DIN EN ISO/IEC 27001 vorliegen und außerdem beigelegt sein. Cybersecurity - gemäß DIN EN ISO/IEC 27001 Nachweis eines installierten und etablierten Cybersecurity-Steuerungssystems. Ein gültiges Zertifikat zum Nachweis muss von einer anerkannten, unabhängigen Zertifizierungsstelle gemäß DIN EN ISO/IEC 27001 vorliegen und außerdem beigelegt sein.

Cybersecurity - Schwachstellenveröffentlichung Kostenfreier Zugang zu einer Schwachstellen- Veröffentlichung. Die Echtheit und Unverfälschtheitsverifikation der Schwachstellenmeldungen muss durch eine digitale Signatur gewährleistet sein. Dazu sind die Schwachstellenmeldungen in einer Datenbank chronologisch zu visualisieren und beinhalten mindestens die folgenden Informationen:
    -  Hersteller
    -  Produkt / Typ
    -  Softwareabhängigkeiten
    -  CVSS (Common Vulnerability Scoring System)
    -  Maßnahmen zur Behebung / Abwendung der Cyber-  Bedrohung<(>&<)>#07; Cybersecurity
    -  Ansprechpartner für Schwachstellenmeldungen Gewährleis  tung eines 24/7 erreichbaren Kontaktes zur Meldung von  Schwachstellen. 01.05. Cybersecurity -  Maßnahmen zur  Schwachstellenbehebung Bereitstellung von Maßnahmen zur  Schwachstellenbehebung in Form von Patches und/oder miti  gierende Maßnahmen. Es muss sichergestellt sein, dass wäh  rend des gesamten Produktlebenszyklus bis zur Produktab  kündigung entsprechende Maßnahmen und Verfahrensabläufe  verfügbar sind.Bereitstellung von Maßnahmen zur Schwach  stellenbehebung in Form von Patches und/oder mitigierende  Maßnahmen. Es muss sichergestellt sein, dass während des  gesamten Produktlebenszyklus bis zur Produktabkündigung  entsprechende Maßnahmen und Verfahrensabläufe verfügbar  sind.

**04.02.0001 Erweiterung Lizenzmodell**
Erweiterung Lizenzmodell

Desigo CC Cloud Datenpunkte für Automation (BACnet) Software as a Service Erweiterung bis zu 500 Datenpunkten sowie einen weiteren Bedienplatz. Die Leistung ist beim Ersteller des Managementsystems anzufragen.

Hersteller  :  Siemens
Typ  :  DP-CCA-AAS

Komplett liefern und betriebsbereit montieren.
Menge: 1,000 ST
Kostengruppe DIN 276 2018-12: 483

**04.02.0002 Aufschaltung auf bestehende Gebäudeleittechnik**
Aufschaltung auf bestehende Gebäudeleittechnik
auf das bauseits vorhandene Gebäude-Management-System bei der Kreisverwaltung Rhein-Pfalz-Kreis Bus-Protokoll: BACnet Bus-Verbindung: BACnet/PTP im Einzelnen bestehend aus:
    -  Generierung aller Datenpunkte auf dem Gebäudemanage  mentsystem (Terminalserver)

Fabr.  :  SIEMENS
Typ  :  DESIGO CC

Aufschaltung der neuen Kundenanlage inklusive das Einbringen des Projektes in die Cloud und die Anbindung an die Kundeninfrastruktur. Die für die Erbringung notwendigen Dienstleistungen und Hardwarekomponenten sind in dieser Position zu berücksichtigen. Diese Position ist als betriebsfertige Leistung inklusive aller notwendigen Koordinations- und Konfigurationsleistungen zu bewerten. Die Verbindung an die Cloud-Lösung erfolgt über einen bauseitig verfügbaren Netzwerkanschluss. Die Leistung ist beim Ersteller des Managementsystems anzufragen.

Hersteller  :  Siemens
Typ  :  DESIGO CC AAS

Komplett liefern und betriebsbereit montieren.
Menge: 1,000 ST
Kostengruppe DIN 276 2018-12: 483

**04.02.0003 Anlagebilder statisch**
Bilderstellung ohne dyn. Einblendungen für
    -  Grafisches Anlagenbild als schematische Darstellung der An  lagentechnik  bzw. des Regelschemas mit  Symbolen des
  Standards DIN 19227
    -  Übersichtsbild zur tabellarischen Darstellung (z.B. Sollwerte)  oder Detaildarstellung (z.B. Regelkreis, Heiz-/Kühlkennlinie,  hx-Diagramm, Wettervorhersage)
    -  Navigationsbild
    -  Systemtopologie

Die Ausführung der Anlagenbilder ist grundsätzlich mit Die Anlagenbilder müssen an den allen Arbeitsplätzen und dem Web-Server einheitlich und auf beliebige Bildschirmgrössen skalierbar zur Verfügung stehen.
Menge: 10,000 ST
Kostengruppe DIN 276 2018-12: 483

**04.02.0004 Dynamische Einblendung**
Dynamische Einblendung
zur Darstellung und Bedienung der aktuellen Information (Zustand oder Wert)von Ein-/Ausgabe- oder von Verarbeitungsfunktionen im zugehörigen Grafik-/Anlagenbild
Menge: 200,000 ST
Kostengruppe DIN 276 2018-12: 483

**04.02.0005 Desigo Onboarding Standard über 2.000 DP für eine SaaS Cloud-Anbindung**
Desigo Onboarding Standard über 2.000 DP  für eine SaaS Cloud-Anbindung
Die Position beinhaltete die Inbetriebnahme einer neuen Kundensite inklusive der Erstellung der Netzwerkverbindung, das Einbringen des Projektes in die Cloud und die Anbindung an die Kundeninfrastruktur. Zur Erbringung dieser Leistung muss vom Auftraggeber bauseitig ein DSL-Netzwerkanschluss zur Verfügung gestellt werden.
Menge: 1,000 ST
Kostengruppe DIN 276 2018-12: 483
